# Abbrucharbeiten
Angebotsaufforderung (GAEB 90, DA83)
Währung: EUR

## Rückbau von 2 Wohngebäuden und eines Ne
Datum: 07.10.25

### Titel 1 Vorbemerkungen

*Hinweis*
Vertragsbestandteile sind im Falle der
Auftragserteilung nachstehende Reihen-und Rangfolge:
1. die Leistungsbeschreibung mit Vorbemerkungen;
Gegenstand der Leistungsbeschreibung sind auch die
zugehörigen Planunterlagen. Die Planunterlagen kann der
Auftragnehmer beim Auftraggeber/Planungsbüro zu
üblichen Bürozeiten einsehen.
Bei etwaigen Widersprüchen zwischen Textbeschreibung
und Zeichnung, die für die Angebotskalkulation
erheblich sein könnten, hat der Auftragnehmer beim
Auftraggeber nachzufragen und um Aufklärung zu bitten.
Im Zweifel gehen Textangaben den Zeichnungen vor.
2. die besonderen Vertragsbedingungen
3. die allgemeinen Technischen Vertragsbedingungen für
Bauleistungen VOB/C
4. die Allgemeinen Vertragsbedingungen für die
Ausführung von Bauleistungen VOB/B
Der AN ist nicht berechtigt, an den Inhalten der
Leistungsbeschreibung Änderungen vorzunehmen. Bei
etwaigen Fragen oder Widersprüchen hat er eine
entsprechende Aufklärung mit dem AG herbeizuführen.

*Hinweis*
Allgemeine Baubeschreibung

Das Objekt in der Fährstraße 42-44,
Hamburg-Wilhelmsburg, ist ein Mehrfamilienhaus, das
aufgrund setzungsbedingter Schäden nicht mehr sanierbar
ist. Diese Schäden, die unter anderem eine deutliche
Neigung des Gebäudes zum Innenhof und Rissbildungen an
der Fassade sowie an den Innenwänden umfassen, wurden
in einer Stellungnahme des Ingenieurbüros Köhn am 13.
Juni 2024 ausführlich dokumentiert.

Das Mehrfamilienhaus in der Fährstraße 42-44 in
Hamburg-Wilhelmsburg auf dem Flurstück 737 weist eine
Grundfläche von etwa 310 m² auf und wurde im Jahr 1903
errichtet.

Es handelt sich um ein viergeschossiges Gebäude mit
einem ausgebauten Dachgeschoss, das vollständig
unterkellert ist. Die Erdgeschossebene liegt etwa 0,6
Meter über dem Straßenniveau.

Das Gebäude wurde auf einem Grundstück grenzständig zu
den benachbarten Gebäuden sowie zum öffentlichen Grund
errichtet. Es sind keine Freiräume zwischen den
Gebäuden vorhanden. Auf der Rückseite des Gebäudes
befindet sich ein Innenhof, der ebenfalls von
den Nachbargebäuden eingefasst ist. Diese enge Bebauung
stellt besondere Anforderungen an die Abrissplanung,
insbesondere in Bezug auf die Sicherung der
angrenzenden Bauwerke und die Logistik auf der
Baustelle.

Besonders auffällig sind die Schäden an der
straßenseitigen Fassade, die im Übergang zum
benachbarten Gebäude Fährstraße 46 auftreten. Diese
Fassade zeigt deutliche Rissbildungen und weist auf
eine Neigung des gesamten Gebäudes hin. Diese Neigung
sowie die Rissbildungen im Mauerwerk und an den
Innenwänden sind vermutlich auf die Gründungsart in
Verbindung mit dem anstehenden Baugrund zurückzuführen.
Ein Zusammenhang mit kriegsbedingten Einwirkungen,
insbesondere im westlichen Teil des Gebäudes, kann
ebenfalls nicht ausgeschlossen werden, wie eine frühere
statische Stellungnahme des Büros Dipl.-Ing. H. u. J.
Bartels vom 15. November 2021 nahelegt.

Das Gebäude ist auf einer Pfahlgründung errichtet, die
im Laufe der Jahre versagt hat. Diese Gründungsart,
kombiniert mit dem anstehenden Baugrund, hat zur
beschriebenen Neigung des Gebäudes geführt.

Angesichts dieser erheblichen strukturellen Schäden
wurde entschieden, das Gebäude zu entmieten und zu
räumen, um einen geordneten und sicheren Abriss
durchführen zu können.

Gebäudeabmessungen und Volumenberechnung
(Bestandsunterlagen)

Hauptgebäude Fährstraße 42-44, 21107 Hamburg

A. Grundlagen (Planbezeichnungen)
- Grundrisse: 22P25 OT 24.10.2022 - Grundrisse mit den
Rissmonitoren (Blatt 1-3).
- Gebäudeschnitt: Bestandszeichnungen (Schnittblatt).

B. Grundflächen (aus Grundriss)
B1) Rechteckiger Hauptkörper: Länge L = 27.00 m, Tiefe
T = 10.40 m; A0 = L x T = 280,80 m².
B2) Erkerflächen: RK1 = 4.00 m x 1.00 m = 4,00 m²; RK2
= 6.00 m x 1.00 m = 6,00 m²; Summe = 10,00 m².
B3) Gesamtgrundfläche pro oberirdischem Geschoss: A_OG
= A0 + RK1 + RK2 = 290,80 m².
Hinweis: Erker werden als oberirdische Vorbauten ohne
Kelleranteil angenommen.

C. Geschosshöhen (aus Schnitt, zu verifizieren)
- Keller: h_KG = 2.50 m
- Erdgeschoss: h_EG = 3.30 m
- 1.-3. Obergeschoss: Summe h_OG = 9.00 m
- Dachraum (mittlere Keilhöhe): h_D = 1.00 m

Hinweis: Bei abweichenden vermaßten Höhen im Schnitt
sind die Werte hier direkt zu ersetzen; Rechenstruktur
bleibt identisch.

D. Volumenberechnung
1) Keller: V_KG = A0 x h_KG = 280,80 m² x 2.50 m =
702,00 m3.
2) Erdgeschoss: V_EG = A_OG x h_EG = 290,80 m² x 3.30 m
= 959,64 m3.
3) 1.-3. OG: V_1-3OG = A_OG x h_OG = 290,80 m² x 9.00 m
= 2.617,20 m3.
4) Dachraum: V_Dach = A_OG x h_D = 290,80 m² x 1.00 m =
290,80 m3.

E. Gesamtergebnis
V_ges = V_KG + V_EG + V_1-3OG + V_Dach = 702,00 +
959,64 + 2.617,20 + 290,80 = 4.569,64 m3.
Gerundet (auf 10 m3): ≈ 4.570 m3.

F. Hinweise
- Alle verwendeten Maße (L, T, Erker RK1/RK2) sind dem
vermaßten Grundriss entnommen.
- Geschosshöhen sind der Bestands-Schnittzeichnung zu
entnehmen; hier als übliche Werte eingesetzt und bei
Bedarf zu ersetzen.
- Genauigkeit der Berechnung: besser als ± 10 m3,
sofern Höhen gemäß Schnitt bestätigt werden.

Nebengebäude im Innenhof - Fährstraße 42-44, 21107
Hamburg
Öffentlich zugängliche Erkenntnisse und
Volumenabschätzung (zur Übernahme in andere Software)

A. Gesicherte Erkenntnisse aus öffentlichen Unterlagen
1) Lage: Innenhof des Grundstücks Fährstraße 42-44.
2) Bauliche Anlage: Nebengebäude, eingeschossig (aus
Genehmigungsunterlagen ersichtlich).
3) Dachform: voraussichtlich flach bzw. gering geneigt
(aus Luft-/3D-Ansichten plausibel; zu verifizieren im
Geoportal).

B. Näherungen aus öffentlich zugänglichen Quellen (bis
zur Geoportal-Messung)
1) Grundrissabmessungen (Arbeitshypothese): Breite ≈
6,0 m, Tiefe ≈ 10,0 m.
2) Grundfläche: A ≈ 6,0 m x 10,0 m = 60,00 m².
3) Gebäudehöhe (einschossig, Flachdach): H ≈ 3,3 m
(typischer Bereich 3,0-3,6 m).

C. Volumenberechnung (Flachdach)
Formel: V ≈ A x H
Einsatz: V ≈ 60,00 m² x 3,3 m = 198,00 m3.
Gerundet auf 10 m3: ≈ 200 m3.

D. Bandbreite der Volumenabschätzung (typische
Hof-Nebengebäude)
Annahmen: A ≈ 60-110 m² und H ≈ 3,0-3,6 m.
Ergebnis: V ≈ 180-396 m3 (≈ 180-400 m3).

E. Alternative Dachformen (falls abweichend von
Flachdach)
1) Pultdach: V ≈ A x h_Traufe + 0,5 x A x (h_First
minus; h_Traufe).
2) Satteldach: V ≈ A x h_Keil, wobei h_Keil die
mittlere Keilhöhe ist (aus Schnitt/3D ableitbar).

F. Empfehlungen für exakte, öffentlich reproduzierbare
Ermittlung
1) Geoportal (2D): Luftbild einblenden, Messwerkzeug
Fläche/Länge nutzen rarr; Breite und Tiefe bzw.
polygonale Grundfläche A messen.
2) Geoportal (3D): 3D-Gebäudemodell aktivieren,
Messwerkzeug Höhe rarr; Differenz Dachoberkante zu
Hofniveau messen rarr; H.
3) Ergebnis V = A x H dokumentieren; bei geneigten
Dächern Keilanteil gemäß E. berücksichtigen.

G. Nutzung (indiziell)
Typische Nutzung solcher Hof-Nebengebäude:
Lager/Abstell/Fahrradräume/Technik; eine belastbare
Angabe erfordert Bestands-/Vor-Ort-Prüfung.

*Hinweis*
Name und Anschrift des Auftraggebers:
Covivio Immobilien GmbH
Herr Schmitz
Christoph-Probst-Weg 1
20251 Hamburg

Beschreibung des Bauvorhabens:
Abbruch eines viergeschossigen Mehrfamilienhauses
Fährstraße 42-44
21107 Hamburg

Durch den SiGeKo wird eine Baustellenordnung übergeben.

Angaben zur Örtlichkeit

Anschrift der Baustelle:
Fährstraße 42-44
21107 Hamburg

Flurstück:  737
Baublöcke:  137-046

Lage des Grundstücks, Erschließung:
Zur Baustelle gelangt man über die NEUHÖFER STRASSE
-REIHERSTIEG_HAUPTDEICH-HAFENRANDSTRASSE in FÄHRSTRASSE
Angaben zur Baustelle

Besonderheiten:
Gebäude ist auf (nicht mehr tragfähigen) Pfählen
gegründet
4-geschossiges MFG mit KG + Nebengebäude
Abriss erfolgt ohne Anriss des KG - nur bis OK-DE ü.KG
Abriß in geschlossenener Bebauung
Standsicherheit der Nachbargebäude muß gewährleistet
werden
Schadstoffbelastung der Bauteile
Abriss erfolgt nur gem. genehmigtem Abrißkonzept
Innenstadtbaustelle: Straßensperrung erforderlich

Termine und Fristen

sind den Angebotsunterlagen und /oder Anschreiben des
AG zu entnehmen

Baugrund

nicht bekannt

Lage und Transportwege

Zufahrtmöglichkeiten:
alle Angaben sind dem beigefügten
Baustelleneinrichtungsplan des Ing.-Büro Weihase zu
entnehmen!

Für den Verkehr freizuhaltende Flächen: FÄHRSTRASSE im
gesamten öffentlichen Straßenbereich entlagen der
BE-Fläche

Transportwege für Transport der Baustoffe auf der
Baustelle:
Treppenhaus - nutzbare Breite: 2,00 m
Flure - nutzbare Breite: 2,0 m
Eingangstüren in die Sporthalle: B= 1,55 m bis 2,0 m, H
= 2,20 m
Eingangstür Zwischenbau: B = 2,75 m, H = 2,70 m
Weitere Angaben, Einschränkungen: Zugänge ins Gebäude
sind nur über die Gebäude-Nordseite erreichbar.

Transportmittel für Transport der Baustoffe auf der
Baustelle:

Lastenaufzug - nutzbare Breite: bauseits nicht
vorgesehen

Lastenaufzug - nutzbare Tiefe: bauseits nicht
vorgesehen

Lastenaufzug - max. zulässige Belastung: bauseits nicht
vorgesehen

Baukran - max. zulässige Belastung: bauseits nicht
vorgesehen

Schrägaufzug - max. zulässige Belastung: bauseits nicht
vorgesehen

Max. zulässige Deckenbelastung bei Baustofflagerung:
keine Lagerung des Abbruchmaterials auf den
Geschoßdecken zulässig!

Weitere Angaben, Einschränkungen:
der Innenhof kann auch zur Lagerung von Abbruchmaterial
genutzt werden. die Containerstandorte / Abstand von
Kellerwänden sind so zu wählen, dass kein Druck auf das
Kellermauerwerk ausgeübt wird.
die Geschoßdecke ü. KG bleibt erhalten und wird nicht
abgebrochen
es werden bauseitig beauftragte Erschütterungsmessungen
an Nachbargebäuden durchgeführt

Sonstige Baustelleneinrichtung

Geräte/Einrichtungen anderer Unternehmer: keine

Ver- und Entsorgungsleitungsanschlüsse für:
Wasser: gemäß  4 Nr. 4 Satz 3 VOB/B
Strom: gemäß  4 Nr. 4 Satz 3 VOB/B

Art / Lage der Lagerplätze: Abmessungen und Anordnung
gemäß Baustelleneinrichtungsplan.

BE-Fläche im öffentliche Straßenbereich als
gepflasterte und /oder asphaltierte, öffentliche
Verkehrsfläche Fläche vorhanden. Diese Oberflächen sind
durch den AN zu schützen z.B. zur Nutzung als
Baustraße, Lagerplätze etc. Kranstandort(e) sind zu
befestigen.

Sonstige Angaben zur Baustelle

Schutz vorhandener Einrichtungen oder Bauteile (Art und
Umfang): Baumschutzmaßnahmen im öffentlichen Raum durch
AN erforderlich

Entsorgung von Abfall nach DIN 18299

Die Entsorgung von Abfall nach den Abschnitten 4.1.11
und 4.1.12 ATV DIN 18299 hat umgehend, spätestens
täglich zum Abschluss der jeweiligen Arbeiten, zu
erfolgen.

Alternativ zum Abfahren ist das Entsorgen in geeignete,
auf der Baustelle lagernde Abfalltransportbehälter des
Auftragnehmers zulässig. Es obliegt in diesem Fall dem
jeweiligen Auftragnehmer selber dafür zu sorgen, dass
keine Unbefugten Abfälle in diese Behälter füllen.

*Hinweis*
Teil D Besondere Vertragsbedingungen
Vergütung (zu  2 VOB/B)
1.  Bei den im Angebot ausgewiesenen Preisenhandelt
es sich um Einheitspreise gemäß  2 Abs. 2 VOB/B; die
endgültige Abrechnung richtet sich nach den Vorgaben
der VOB/B.
2.  Nachträge werden auf Grundlage der VOB/B
beauftragt und abgerechnet, wobei für die Höhe der
Nachtragsvergütung gemäß  2 Abs. 5 und 6 VOB/B die
Kalkulationsgrundlage des Auftragnehmers (Basis
Urkalkulation für das Angebot) maßgebend sind) vor
kalkulatorische Preisfortschreibung).
3.  Lohn- und Stoffpreisgleitklauseln (Material- und
Transportgleitklauseln) werden nicht vereinbart. Die
vereinbarten Preise sind - von  2 Abs. 3 VOB/B und
sonst in der VOB/B vorgesehenen wie auch sich sonst
nach allgemeinen Rechtsgrundsätzen ergebenden
Preisänderungsmöglichkeiten abgesehen - Festpreise.
Ausführung (zu  4 VOB/B)
1.  der verantwortliche Bauleiter des Auftragnehmers
i.S.v.  4 Abs. 1 Nr. 3 VOB/B wird bestellt und vor
Auftragsvergabe benannt.
2.  Über einen etwaigen Wechsel des Bauleiters hat der
Auftragnehmer den Auftraggeber unverzüglich schriftlich
zu informieren. Der Auftragnehmer hat sicherzustellen,
dass der bestellte Bauleiter der deutschen Sprache
hinreichend mächtig ist
3.  Der AN ist verpflichtet, an jeweils wöchentlich
stattfindenden Baubesprechungsterminen teilzunehmen.
Diese werden durch die Bauleitung des AG jeweils
zeitgerecht vorab bekannt gegeben. Auf vorheriges
Verlangen ist ein rechtsgeschäftlich bevollmächtigter
Vertreter zu entsenden.
4.  Der AN wird ausdrücklich darauf hingewiesen, dass
er alle gesetzlichen Vorgaben im Bereich des Steuer-,
Arbeits- und Sozialrechts in jeder Beziehung
einzuhalten hat. Es wird hierzu insbesondere auf die
einschlägigen Vorgaben im Vergabe- und Vertragshandbuch
für die Baumaßnahmen des Bundes Bezug genommen. Der AN
verpflichtet sich, die dortigen Inhalte (abrufbar u.a.
auf den Internetseiten der Fachinformation Bundesbau -
FIB) im Einzelnen einzusehen und zu beachten. Der AG
macht sich die dortigen Rechte des öffentlichen
Auftraggebers im Rahmen der hier gegenständlichen
Vereinbarung mit Einverständnis des AN zu eigen.
Ausführungsfristen (zu  5 VOB/B)
1.  Mit der Leistungsausführung ist innerhalb von 12
Werktagen nach Aufforderung durch den Auftraggeber zu
beginnen.
2.  folgende Einzelfristen gelten als verbindliche
Vertragsfristen: gem. gesonderter vertraglicher
Vereinbarung
Bauleistungsversicherung (zu  7 VOB/B)
1.  der AG schließt eine Bauleistungsversicherung in
angemessener und üblicher Höhe ab.
2.  die Kosten hierfür werden in Höhe von 0,25 % der
Auftragssumme von der Schlussrechnung in Abzug
gebracht.
Vertragsstrafen (zu  11 VOB/B)
1.  Der Auftragnehmer hat als Vertragsstrafe für jeden
Werktag des Verzugs mit dem Ausführungsbeginn jeweils
0,15% der Auftragssumme zu zahlen. Die Vertragsstrafe
wird insoweit auf insgesamt 1,0 % der Auftragssumme
beschränkt.
2.  Der Auftragnehmer hat als Vertragsstrafe für die
Überschreitung vertraglich vereinbarter Zwischenfristen
(ohne die Fristen für Beginn und Fertigstellung)
jeweils 0,15% der Auftragssumme für jeden Werktag des
Verzuges zu zahlen. Die Auftragssumme (brutto / netto)
ist in diesen Fällen zu bemessen an dem zu der
jeweiligen Zwischenfrist zu erreichenden, vertraglich
vereinbarten Leistungsstand. Die Vertragsstrafe wird
auf 5 % der so zu ermittelnden Auftragssumme
beschränkt.
3.  Der Auftragnehmer hat als Vertragsstrafe für jeden
Werktag des Verzugs mit der vertraglichen
Fertigstellung jeweils 0,15% der Auftragssumme zu
zahlen. Die Vertragsstrafe wird insgesamt (Ziff. 1 - 3)
auf maximal 5 % der Auftragssumme beschränkt.
4.  Die für die Nichteinhaltung von Fristen zum
Ausführungsbeginn verwirkten Vertragsstrafen sind auf
etwaige weitere Vertragsstrafen für die Überschreitung
von Zwischen- oder Fertigstellungsfristen anzurechnen.
Vertragsstrafen für die Überschreitung von
Zwischenfristen werden auf solche für die
Überschreitung von Fertigstellungsfristen angerechnet.
Mängelansprüche (zu  13 VOB/B)
1.  Zu den gewährleistungsrechtlichen
Qualitätserfordernissen gemäß  13 Abs. 1 VOB wird
klargestellt, dass die vereinbarte Beschaffenheit und
die allgemein anerkannten Regeln der Technik gelten.
Insofern treten die Vorgaben in den DIN-Normen der
VOB/C im Zweifelsfalle zurück.
Zahlungen (zu  16 VOB/B)
1.  Die Frist zur Schlusszahlung gemäß  16 Abs. 3 Nr.
1 VOB/B wird auf 60 Tage verlängert. Ansonsten gelten
die sonstigen Bestimmungen des  16. Abs. 3 Nr. 1
VOB/B.
2.  Der Auftragnehmer hat im Hinblick auf das Gesetz
zur Eindämmung illegaler Betätigung im Baugewerbe
(Bauabzugssteuer) eine gültige Freistellungserklärung
gemäß  48b Einkommensteuergesetz (EStG) im Original
oder als beglaubigte Kopie vorzulegen. Liegt eine
gültige Freistellungserklärung gemäß  48b EStG bei
Fälligkeit von Forderungen aus Abschlagsrechnungen oder
der Schlussrechnung nicht vor, hat der Auftraggeber
fünfzehn Prozent der jeweils fälligen Zahlung gemäß
48 ff. EStG als Steuerabzug vorzunehmen. Diesen
Steuerabzug muss der Auftragnehmer als auf den Werklohn
geleistet gegen sich gelten lassen.
3.  Der Auftragnehmer erhält Abschlagszahlungen
entsprechend dem Bruttowert der jeweils durch prüfbare,
an den Auftraggeber adressierte Rechnung nachgewiesenen
vertraglichen Leistungen abzüglich eines 10%igen
Einbehalts.
4.  Das Bautagebuch ist spätestens der Schlussrechnung
beizufügen. Liegt das Bautagebuch der Schlussrechnung
nicht der bei, so wird die Auszahlung der
Schlussrechnungssumme hierdurch gehemmt.
Sicherheitsleistung (zu  17 VOB/B)
1.  Als Sicherheit für die Vertragserfüllung hat der
Auftragnehmer eine Bürgschaft gemäß  17 Abs. 4 VOB/B
in Höhe von 10 v.H. der Auftragssumme zu stellen.
2.  Leistet der Auftragnehmer die Sicherheit nicht
binnen 18 Werktagen nach Vertragsabschluss, so ist der
Auftraggeber berechtigt, Abschlagszahlungen
einzubehalten bis der Sicherheitsbetrag erreicht ist.
3.  Die Vertragserfüllungssicherheit ist nach Maßgabe
von  17 Abs. 8 Ziff. 1 VOB/B zurückzugewähren.
4.  Der AG hat zudem mit der Abnahme Anspruch auf eine
Gewährleistungssicherheit 5 % v.H. der Abrechnungssumme
(= Rechnungsprüfungsergebnis ohne Mängeleinbehalte
brutto / netto). Soweit der Auftraggeber zu diesem
Zeitpunkt noch über die Sicherheit gemäß Ziff. 1
verfügt, ist der Differenzbetrag zwischen der
Vertragserfüllungs- und der Gewährleistungssicherheit
dem Auftragnehmer zurückzugewähren.
5.  Der Auftragnehmer kann in Höhe der
Gewährleistungssicherheit eine
Mängelansprüche-Bürgschaft stellen, die dem
Auftraggeber Zug-um-Zug gegen Rückgabe der
Vertragserfüllungssicherheit gemäß Ziff. 1 zu übergeben
ist.
6.  Der Bürge hat in allen Fällen den Vorgaben des
17 Abs. 2 VOB/B zu entsprechen.
7.  Die Gewährleistungssicherheit gilt - abweichend
von  17 Abs. 8 VOB/B - für die Dauer der
Gewährleistungsfrist.
Ausführungsunterlagen (zu  3 Abs. 5 und 6 VOB/B)

Der Ausführung dürfen nur Unterlagen zugrunde gelegt
werden, die vom Auftraggeber als zur Ausführung
bestimmt gekennzeichnet sind.
Sämtliche Maße sind vom Auftragnehmer am Bau zu prüfen.

Der Auftragnehmer hat auf Verlangen des Auftraggebers
einen Baustelleneinrichtungsplan und ein
Geräteverzeichnis zu erstellen und dem Auftraggeber zu
übergeben.

Benutzung von Arbeitsplätzen (zu  4 Abs. 4 VOB/B)

Der Auftraggeber stellt dem Auftragnehmer Flächen für
Arbeitsplätze nur im Hinterhof der Baustelle gemäß  4
Abs. 4 VOB/B zur Verfügung stellen.

Der Auftraggeber kann dem Auftragnehmer nur Lagerplätze
im Hinterhof der Baustelle gemäß  4 Abs. 4 VOB/B zur
Verfügung stellen.

Benutzung von Zufahrtswegen (zu  4 Abs. 4 VOB/B)

Für die Benutzung von Zufahrtswegen gelten folgende
Einschränkungen:

Die Zufahrt von öffentlichen Verkehrswegen auf das
Baugelände erfolgt ausschließlich über die Straße
FÄHRSTRASSE.

Öffentliche Verkehrsflächen, die durch
Baustellenverkehr verschmutztwerden, sind laufend zu
reinigen einschl. evtl. Wassereinsatz. Die Kosten sind
einzukalkulieren und werden nicht gesiondert vergütet.

Benutzung von Wasser- und Energieanschlüssen (zu  4
Abs. 4 VOB/B)

Von den Verbrauchskosten trägt der Auftragnehmer einen
Betrag von  0,3 % seiner Schlussrechnungssumme.

Dem Auftragnehmer verbleibt die Möglichkeit zur
Abrechnung nach dem tatsächlich entstandenem Aufwand;
die hierfür notwendigen Mess- und Zähleinrichtungen hat
der Auftragnehmer auf eigene Kosten zu stellen und
diese sowie den Verbrauch zu dokumentieren.

Baureinigung und Abfallbeseitigung

Dem Auftragnehmer obliegt die Baureinigung nach
Abschnitt 4.1 der DIN 18299 (aktuelle Fassung) und der
einschlägigen gewerkespezifischen Allgemeinen
Technischen Vertragsbedingungen für Bauleistungen
(VOB/C). Kommt der AN dem innerhalb einer angemessenen,
ihm gesetzten Frist samt Kündigungsandrohung nicht
nach, ist der Auftraggeber zur Teilkündigung und
anschließenden Selbstbeseitigung auf Kosten des
Auftragnehmers berechtigt.
  Dabei kann der Auftraggeber 0,5 % der
Schlussrechnungssumme des Auftragnehmers zugrunde
legen. Dem Auftragnehmer bleibt die Möglichkeit, einen
geringeren Aufwand nachzuweisen.
Der Auftragnehmer trifft alle erforderlichen
Vorkehrungen, um Bau- und Abbruchabfälle nach den
geltenden Vorschriften getrennt zu erfassen und zu
halten sowie einer sachgerechten Entsorgung zuzuführen.

Die nach den abfallrechtlichen Bestimmungen zum
Nachweis einer ordnungsgemäßen Entsorgung
erforderlichen Erklärungen, Bestätigungen, Belege usw.
sind dem Auftraggeber vorzulegen.

Weitervergabe an Nachunternehmer (zu  4 Abs. 8 VOB/B)

Der Auftragnehmer darf Leistungen nur an
Nachunternehmer übertragen, die fachkundig,
leistungsfähig und zuverlässig sind; dazu gehört auch,
dass sie ihren gesetzlichen Verpflichtungen zur Zahlung
von Steuern und Sozialabgaben nachgekommen sind und die
gewerberechtlichen Voraussetzungen erfüllen. Der
Auftragnehmer hat vor der beabsichtigten Übertragung
Art und Umfang der Leistungen sowie Name, Anschrift und
Berufsgenossenschaft (einschließlich Mitgliedsnummer)
des hierfür vorgesehenen Nachunternehmers dem
Auftraggeber schriftlich bekannt zu geben.
Beabsichtigt der Auftragnehmer Leistungen zu
übertragen, auf die sein Betrieb eingerichtet ist, hat
er vorher die schriftliche Zustimmung des Auftraggebers
gemäß  4 Abs. 8 Nr. 1, Satz 2 VOB/B einzuholen.

Der Auftragnehmer muss sicherstellen, dass der
Nachunternehmer die ihm übertragenen Leistungen nicht
weitervergibt, es sei denn, der Auftraggeber hat zuvor
schriftlich zugestimmt.

Abrechnung (zu  14 VOB/B)

Ein Aufmaß wird entsprechend ATV DIN 18299 Abschnitt 5
generell nur dann durchgeführt, wenn keine Zeichnungen
vorliegen, denen die ausgeführte Leistung entspricht.

Alle Rechnungen sind in 2-facher Ausfertigung an den
Auftraggeber adressiert einzureichen (Originalrechnung)
und gleichzeitig in 1-facher Ausfertigung an den
bauleitenden Architekten per E-Mail zur Prüfung
einzureichen.
Die notwendigen Rechnungsunterlagen (z.B.
Mengenberechnungen, Abrechnungszeichnungen,
Handskizzen) sind in 1-facher Ausfertigung (jeweils)
den Rechnungen beizufügen.
Die Rechnungen sind mit den Vertragspreisen ohne
Umsatzsteuer aufzuführen; der Umsatzsteuerbetrag ist am
Schluss der Rechnung mit dem Steuersatz einzusetzen,
der zum Zeitpunkt des Entstehens der Steuer, bei
Schlussrechnungen zum Zeitpunkt des Bewirkens der
Leistung gilt.
In jeder Rechnung sind Umfang und Wert aller bisherigen
Leistungen und die bereits erhaltenen Zahlungen mit
gesondertem Ausweis der darin enthaltenen
Umsatzsteuerbeträge anzugeben.

Stundenlohnarbeiten (zu  15 VOB/B)

Für im Vertrag nicht vorgesehene Leistungen (Nachträge)
gilt  2 Abs. 6 VOB/B. Für diese sind grundsätzlich
mengenbezogene Einheitspreise anzubieten. Eine
Abrechnung als Stundenlohnarbeiten ist nur nach
ausdrücklicher vorheriger Zustimmung des Auftraggebers
zulässig.

Der Auftragnehmer hat über Stundenlohnarbeiten
arbeitstäglich Stundenlohnzettel in zweifacher
Ausfertigung einzureichen. Diese müssen außer den
Angaben nach  15 Abs. 3 VOB/B enthalten: das Datum,
die Bezeichnung des Ausführungsortes innerhalb der
Baustelle, die Art der Leistung, die Namen der
Arbeitskräfte und deren Berufs-, Lohn oder
Gehaltsgruppe, die geleisteten Arbeitsstunden je
Arbeitskraft, ggf. aufgegliedert nach Mehr-, Nacht-,
Sonntags- und Feiertagsarbeit, sowie nach im
Verrechnungssatz nicht enthaltenen Erschwernissen und
die Gerätekenngrößen.

Die Abzeichnung von Stundenlohnzetteln durch den
Auftraggeber oder den Bauleiter und die damit
verbundene Anerkenntniswirkung betreffen nur Art und
Umfang der erbrachten Leistung. Es bleibt die Prüfung
vorbehalten, ob es sich bei den bescheinigten Arbeiten
überhaupt um vergütungspflichtige Leistungen handelt
und ob diese dann auf Stundenlohn- oder
Einheitspreisbasis abzurechnen sind.

Bautagebuch

Der AN hat an den Tagen mit Leistungserbringung ein
Bautagebuch zu führen. Mindestangaben sind: wer hat
welche Leistungen wo ausgeführt. Das BTB hat das Logo
des Betriebes zu führen bzw. es ist mit Firmenstempel
und Unterschrift des Bauleiters innerhalb einer Frist
von maximal 7 Kalendertagen an die Objektüberwachung
des AG zu übermitteln.

Das Bautagebuch ist zusätzlich mit der Schlussrechnung
vollständig einzureichen.
Der AN erklärt, dass er die vorstehenden
Ausschreibungs- und Vertragsunterlagen zur Kenntnis
genommen und verstanden hat.
.......................................................
.......................................................
............

Ort, Datum  (Firmenstempel und Unterschrift)

*Hinweis*
1. Baugenehmigung nach  62 HBauO
Geschäftszeichen: M-BP-1146-2024
Ersteller: Bezirksamt Hamburg-Mitte, Fachamt
Bauprüfung, Caffamacherreihe 1-3, 20355 Hamburg
Datum: 10.12.2024
2. Ergänzungsbescheid Nr. 1 - Standsicherheitsnachweis
Geschäftszeichen: M-BP-1146-2024
Ersteller: Bezirksamt Hamburg-Mitte, Fachamt
Bauprüfung, Caffamacherreihe 1-3, 20355 Hamburg
Datum: 16.12.2024
3. Ergänzungsbescheid Nr. 2 - Standsicherheitsnachweis
angrenzender baulicher Anlagen
Geschäftszeichen: M-BP-1146-2024
Ersteller: Bezirksamt Hamburg-Mitte, Fachamt
Bauprüfung, Caffamacherreihe 1-3, 20355 Hamburg
Datum: 15.07.2025
4. Ergänzungsbescheid Nr. 3 - Naturschutzrechtliche und
wohnraumschutzrechtliche Prüfung
Geschäftszeichen: M-BP-1146-2024
Ersteller: Bezirksamt Hamburg-Mitte, Fachamt
Bauprüfung, Caffamacherreihe 1-3, 20355 Hamburg
Datum: 15.07.2025
5. Mitteilung zu Sicherheitsbelangen auf Baustellen
(ABH 333)
Geschäftszeichen: M-BP-1146-2024
Ersteller: Bezirksamt Hamburg-Mitte, Fachamt
Bauprüfung, Caffamacherreihe 1-3, 20355 Hamburg
Datum: 11.12.2024
6. Abrisskonzept V1 - Ingenieurbüro Köhn GbR
Projektnummer: 22-136
Ersteller: Ingenieurbüro Köhn GbR, Am Kronsberg 19,
21379 Rullstorf
Datum: 16.08.2024
7. Bautechnischer Prüfbericht Nr. 1
Prüfnummer: 2024K329
Geschäftszeichen: M-BP-1146-2024
Ersteller: WK Consult Hamburg, Ingenieure für Bauwesen
VBI eGbR, Veritaskai 8, 21079 Hamburg
Datum: 05.12.2024
8. Abrisskonzept V1 - geprüft durch WK Consult
Prüfnummer: 2024K329
Ersteller: Ingenieurbüro Köhn GbR, Am Kronsberg 19,
21379 Rullstorf
Prüfung: WK Consult Hamburg, Veritaskai 8, 21079
Hamburg
Datum: 05.12.2024
9. Schadstofferhebung Nr. 25062
Ersteller: Karsten Klettner Sachverständigenbüro, Große
Straße 24j, 21465 Reinbek
Auftraggeber: Covivio Immobilien GmbH,
Christoph-Probst-Weg 1, 20251 Hamburg
Datum: 14.05.2025
10. Rissdokumentation / Protokoll Ortstermin 11.07.2022
Projektnummer: 22P25
Ersteller: Dipl.-Ing. Arne Weithase, Neuengammer
Hausdeich 569, 21037 Hamburg
Auftraggeber: Covivio Immobilien GmbH,
Christoph-Probst-Weg 1, 20251 Hamburg
Datum: 15.07.2022
11. Grundrisse mit Rissmonitoren, Ortstermin 24.10.2022
Projektnummer: 22P25
Ersteller: Dipl.-Ing. Arne Weithase, Hamburg
Datum: 24.10.2022
12. Setzungsprotokoll, 7. Folgemessung
Objekt: Fährstraße 42-44, Hamburg
Ersteller: Vermessungs- und Ingenieurbüro Petrick &
Partner, Randersweide 69-73, 21035 Hamburg
Datum: 20.03.2024
13. Baustelleneinrichtungsplan (BE-Plan)
Objekt: Fährstraße 42-44, Hamburg
Ersteller: Dipl.-Ing. Arne Weithase, Hamburg
Datum: 12.05.2025
14. Auszug aus Liegenschaftskataster
Objekt: Fährstraße 42-44, Hamburg
Ersteller: Freie und Hansestadt Hamburg
Datum: 06.07.2022

*Hinweis*
0.1 Angaben zur Baustelle

0.1.1 Innerstädtische Lage, geschlossene
Blockrandbebauung; Zufahrt über öffentliche Straße und
Gehwege, längs angeordnete Parkstände vor der ca. 27,00
m langen Straßenfassade. Für die Nutzung öffentlicher
Flächen sind verkehrsrechtliche
Anordnungen/Sondernutzungen rechtzeitig zu beantragen;
entstehende Kosten sind in den Einheitspreisen zu
berücksichtigen.

0.1.3 Bestandsanlage: Mehrfamilienhaus, 4 Vollgeschosse
+ Keller (Baujahr 1903), Massivbau mit tragenden
Mauerwerkswänden; Geschossdecken überwiegend
Holzbalkendecken, im EG Bereiche in Stahlbeton; Dach
Holzkonstruktion mit geneigten straßenseitigen
Bereichen/ausgebautem Dachraum. Innenhof mit
eingeschossigem Nebengebäude (Hinterflügel),
Grundfläche ca. 60 m², flach/flach geneigtes Dach.
Gemeinsame Haustrennwand zum rechten Nachbarn -
behutsame Trennung der Deckenschichten an der Trennwand
erforderlich.

0.1.4 Innerstädtische Anwohnerstraße mit
Anlieger-/Liefer- und Busverkehr; Verkehrsführung ist
während der Bauzeit aufrechtzuerhalten.

0.1.7 Anschlüsse (Wasser/Energie/Abwasser) im
Kellergeschoss vorhanden; Freischaltung/Trennung vor
Beginn der Abbrucharbeiten durch den Auftragnehmer zu
veranlassen und nachzuweisen (DIN 18299, 4.1.6
beachtet).

0.1.9 Boden-/Gründungsverhältnisse: Hinweise aus
statischen Stellungnahmen/Prüfunterlagen: Pfahlgründung
des Bestands mit setzungsbedingten Schäden;
Nachbargebäude gründungstechnisch besonders zu
berücksichtigen.

0.1.12 Entsorgung/Trennung: Vorgaben ergeben sich u. a.
aus der Schadstofferhebung; getrennte Erfassung,
Deklaration und Entsorgung gemäß den geltenden
Regelwerken.

0.1.14 Schutz von Bäumen/Verkehrsflächen/angrenzender
Bebauung entsprechend den beigefügten Planungen (z. B.
Baustelleneinrichtungsplan) und behördlichen
Festsetzungen; Oberflächen der öffentlichen Flächen und
Bäume im Baufeld sind baulich zu schützen.

0.1.18 Kampfmittel: Es liegen keine Hinweise auf
Kampfmittel vor; ggf. behördliche Vorgaben beachten
(Erkundung nur bei Anordnung).

0.1.22 Das Gebäude wurde vom Auftraggeber entrümpelt.

0.1.23 Für die Dauer der Abbrucharbeiten werden keine
Leistungen anderer Unternehmer auf der Baustelle
ausgeführt.

0.2 Angaben zur Ausführung

0.2.1 Arbeitsabschnitte/Reihenfolge gemäß
Abrisskonzept; Schadstoffsanierung vorab; Abbruch von
oben nach unten, erschütterungsarm. Abweichend zu
Formulierungen in Prüfbericht/Abrisskonzept gilt für
dieses LV: Kellerdecke bleibt erhalten (keine
Durchdringungen), Erhalt zur Aussteifung der
Nachbarbebauung. Trennung der Deckenschichten an der
gemeinsamen Haustrennwand zum rechten Nachbarn unter
statischer Vorgabe.

0.2.2 Besondere Erschwernisse: beengte innerstädtische
Lage, bewohnte Nachbargebäude, laufender
Bus-/Lieferverkehr, fragile Bauzustände, eingeschränkte
BE-Flächen und limitierte Manövrierflächen für
Baumaschinen.

0.2.3 SiGe-Plan nach BaustellV zum Zeitpunkt der
LV-Erstellung noch nicht vorliegend; wird rechtzeitig
vor Baubeginn bereitgestellt.

0.2.4 Mitwirkung/Koordination: Begleitung durch
Sachverständige während der Ausführung sicherstellen;
Maßnahmen zur Unfallverhütung/Gesundheitsschutz (z. B.
drittsichere Abdeckungen, Umwehrungen,
Zugangsregelungen) sind herzustellen und vorzuhalten.

0.2.5 Hinweise der eingeschalteten Sachverständigen
sind zu beachten.

0.2.6 Hinweise der Behörden/Prüfinstanzen sind zu
beachten
(Baugenehmigung/Ergänzungsbescheide/Prüfauflagen).

0.2.7 Gerüste (Arbeits-/Schutz-/Sicherheitsgerüste,
Schutzdächer/Netze) sind durch den Auftragnehmer zu
stellen und vorzuhalten; Gerüste für eigene Leistungen
sind Nebenleistungen.

0.2.8 Fremde
Gerüste/Hebezüge/Aufzüge/Aufenthalts-/Lagerräume
Dritter: nicht vorhanden, keine Mitbenutzung
vorgesehen.

0.2.13 Eignungs-/Gütenachweise gemäß Baugenehmigung,
einschlägigen Gesetzen/Regelwerken (u. a. TRGS), sowie
objektspezifischen Vorgaben; rechtzeitig vom
Auftragnehmer beizubringen.

0.2.14 Eigentum an Stoffen: Die auf der Baustelle
gewonnenen Stoffe gehen nicht in das Eigentum des
Auftragnehmers über (ATV DIN 18459).

0.2.15 Schadstoffuntersuchung liegt vor; Feststellungen
zu Art, Zusammensetzung, Menge, Verwertung/Entsorgung
sind verbindlich zu beachten. Entsorgungskosten sind in
den Angebotspreisen enthalten.

*Hinweis*
0.1 Angaben zur Baustelle

0.1.1 Art/Baujahr/Historie/ehem.
Nutzung/Kontaminationen:
Viergeschossiges, vollunterkellertes Mehrfamilienhaus
(Baujahr 1903) mit ausgebautem Dachraum;
eingeschossiges Nebengebäude im Innenhof; frühere
Nutzung gesamt ca. 15 WE und 4 GE; setzungsbedingte
Schäden/Neigung, möglich kriegsbedingte Vorschädigung;
Schadstoffe gem. Schadstofferhebung u. a. Asbest in
Bauteilen (z. B. Bodenbeläge/Schwarzkleber,
AZ-Bauteile), alte/neue Mineralwolle, teer-/PAK-haltige
Baustoffe, ggf. PCB-haltige Bauteile; Sanierung nach
TRGS 519/521/524 vor Abbruch.

0.1.2 Statische Systeme/Konstruktionen:
Tragendes Mauerwerk; Geschossdecken überwiegend
Holzbalkendecken; Kellerdecke/ Teile EG in Beton; Dach
Holzkonstruktion (ausgebautes Dachgeschoss).

0.1.3 Gründungstiefen/-arten und Lasten benachbarter
Bauwerke:
Bestandsgebäude auf Pfahlgründung
(Versagenserscheinungen dokumentiert); Nachbargebäude
voraussichtlich ebenfalls Pfahlgründung; konkrete
Gründungstiefen/ Lastannahmen der Nachbarn vor
Ausführung zu verifizieren (u. a. DIN 1054/DIN 4123
beachten).

0.1.4 Standsicherheit verbleibender/benachbarter
Bauwerke, Bauteile und Flächen sowie deren Nutzung:
Nachbargebäude bleiben bewohnt/in Betrieb; vor Beginn
Untersuchung der Standsicherheit der Nachbarn;
Setzungs-/ Erschütterungs-Monitoring (Messkonzept)
betreiben; ggf. temporäre Stützkonstruktionen;
Evakuierungs-/Notfallkonzept vorhanden.

0.1.5 Bauseitige Gerüste:
Werden nicht bauseitig gestellt; Bereitstellung,
Vorhaltung und Anpassung (aller
Arbeits-/Schutz-/Sicherheitsgerüste, ggf.
Schutz-/Staubwände) abweichend von Nr. 4.1.4 als
Nebenleistung durch den Auftragnehmer; Lage/ Maße/
Termine nach Baustelleneinrichtungsplan
/verkehrsrechtlicher Anordnung festzulegen.

0.1.6 Aufrecht zu erhaltende Betriebsabläufe:
Öffentlicher Personen-, Kfz- und Busverkehr entlang der
Baustelleneinrichtungsfläche ist während der Bauzeit
aufrechtzuerhalten; Zufahrten und Rettungswege
sicherstellen; Abstimmung und Beantragung
erforderlicher verkehrsrechtlicher Anordnungen/
Sondernutzungen.

0.2 Angaben zur Ausführung

0.2.1 Abbruch-/Rückbaugrenzen:
Vollständiger Abbruch der zwei straßenseitigen
Wohngebäude (Fährstraße 42 und 44; je 4 Vollgeschosse
zzgl. Dachraum) sowie des eingeschossigen Nebengebäudes
im Innenhof bis Oberkante Kellerdecke; Kellerdecke
bleibt erhalten (keine Durchdringungen) zur Aussteifung
der Nachbarbebauung. Diese Vorgabe weicht ab von den
Formulierungen "Kellerdecke fortlaufend durchstoßen /
Kellerräume lückenlos verfüllen" im Bautechnischen
Prüfbericht Nr. 1, Anlage, Seite 3 sowie im
Abrisskonzept V1 (geprüfte Fassung), Seite 6 von 12.

0.2.3 Anzahl, Art, Lage, Maße, Stoffe und Ausbildung
der abzubrechenden/rückzubauenden baulichen und
technischen Anlagen:
2 x Mehrfamilienhaus straßenseitig (Fährstraße 42 und
44) mit gemeinsamer Straßenfront 27,00 m, Gebäudetiefe
10,40 m zzgl. Erker 1: 4,00 m x 1,00 m und Erker 2:
6,00 m x 1,00 m; 1 x eingeschossiges Nebengebäude im
Innenhof. Bauart Hauptgebäude: tragendes Mauerwerk,
Holzbalkendecken, teilweise Stahlbetondecken im EG,
Dach Holzkonstruktion (unsymmetrisches Sattdach /
ausgebauter Dachraum). Spezifische Angaben zu
technischen Anlagen (Anzahl/Art/Maße) sind in den
vorliegenden Unterlagen nicht belegt.

0.2.5 Art, Umfang und Zeitdauer von
Beweissicherungsmaßnahmen:
Rissdokumentation Ortstermin 11.07.2022
(Fotoprotokoll); Rissmonitore (Grundrisse OT
24.10.2022: F1, F2, K1, K2, T1); Setzungsmonitoring
seit 13.07.2022 bis 20.03.2024 (7. Folgemessung).

0.2.6 Sachverständigengutachten und deren Beachtung:
Schadstofferhebung (TRGS 519/521/524 berücksichtigen);
Abrisskonzept V1 und bautechnischer Prüfbericht Nr. 1
mit Auflagen (u. a. geprüfte Ausführungsplanung,
Nachbarprüfung, Mess-/Sicherungs-/Notfallkonzept).

0.2.11 Art und Umfang von Brand- und
Emissionsschutzmaßnahmen:
Staub-, Lärm- und Erschütterungsminimierung,
Passanten-/Objektschutz
(Schutzgerüste/Netze/Schutzdächer); bei
Schadstoffsanierungen Unterdruck-/Filtertechnik gemäß
TRGS.

0.2.12 Schutz benachbarter Grundstücke/Bauwerke:
kontinuierliche Setzungs-/Rissüberwachung,
erschütterungsarmer Rückbau; Sicherungs-/Stützmaßnahmen
an Giebel-/Anschlussbereichen gemäß
Auflagen/Abstimmung.

0.2.13 Art und Umfang von Leistungen zur
Aufrechterhaltung des Betriebes:
öffentlicher Personen-, Kfz- und Busverkehr entlang der
Baustelleneinrichtungsfläche aufrechtzuerhalten;
Kran-/Containerstellungen nur mit verkehrsrechtlicher
Anordnung.

0.2.16 Einschränkungen der Verfahren/Ausführung:
erschütterungsarmes Verfahren, Rückbau von oben nach
unten, aussteifende Bauteile zuletzt; keine
Durchdringungen der Kellerdecke (Erhalt als
aussteifendes Element); Ausführung entsprechend
geprüftem Abrisskonzept und Auflagen - vorbehaltlich
dieser Abweichung.

*Hinweis*
Zusätzliche Technische Vertragsbedingungen
Abbruch-/Rückbauarbeiten

1  Grundlagen
Für die Leistungen dieses Gewerks gelten die VOB Teil
C, insbesondere ATV DIN 18459 Abbruch-/Rückbauarbeiten,
und die Allgemein Anerkannten Regeln der Technik.

Ergänzend zu den in VOB Teil C aufgeführten Normen
gelten
DIN 4150 - Erschütterungen im Bauwesen: Diese Norm gibt
Richtwerte für zulässige
Erschütterungen vor, um Schäden an Gebäuden und deren
Inhalt zu vermeiden. Die
Einhaltung dieser Norm ist besonders wichtig, um die
Stabilität der Nachbargebäude zu
gewährleisten.
Arbeitsschutzgesetz (ArbSchG): Es regelt die Maßnahmen
zum Schutz der Gesundheit
und Sicherheit der Beschäftigten bei der Arbeit,
einschließlich der Vorschriften für den
Abriss.
Baustellenverordnung (BaustellV): Diese Verordnung
enthält Regelungen zur Sicherheit
und zum Gesundheitsschutz auf Baustellen, die auch beim
Abriss einzuhalten sind.
DGUV Vorschrift 38 - Bauarbeiten: Diese
Unfallverhütungsvorschrift definiert die
Sicherheitsanforderungen speziell für Bauarbeiten,
einschließlich Abrissarbeiten.

sowie die Regelwerke der nachstehend genannten
Herausgeber in der zum Zeitpunkt der Ausführung
gültigen Fassung als Grundlage von Kalkulation und
Arbeitsausführung:
BDE: Bundesverband der Deutschen Entsorgungs-, Wasser-
und Rohstoffwirtschaft e. V.,
Bundesgütegemeinschaft Recycling-Baustoffe e. V.,
DA: Deutscher Abbruchverband e. V.,
DGUV: Deutsche Gesetzliche Unfallversicherung e. V.,
DIN: Deutsches Institut für Normung e. V.,
IVD: Industrieverband Dichtstoffe e. V.,
RAL: Deutsches Institut für Gütesicherung und
Kennzeichnung e. V.,
VDI: Verein Deutscher Ingenieure e. V.,
VdS Schadenverhütung GmbH,
Verband für Abbruch und Entsorgung e. V.

Für die Behandlung und Entsorgung der Gefahrstoffe gilt
u.a.:
Vorschriften für den Umgang mit Gefahrstoffen,
insbesondere die TGRS 519
Sanierung von Mineralwolle-Dämmstoffe ist nach den
Angaben der TRGS 521 bzw. TRGS 500
Kohlenteerhaltige Bitumengemische sowie Kohlenteer und
teerhaltige Produkte: bei festgestellten Gehalten an
Benzo[a]pyren > 50 mg/kg fällt der Umgang mit den
teerhaltigen Materialien in den Geltungsbereich der
TRGS 551

2  Vorleistung und Planung
Der AN hat sich vor Arbeitsausführung über die genaue
Lage von Hindernissen, wie Leitungen, Kabeln, Kanälen,
Vermarkungen und dergleichen, zu informieren und ggf.
eine Ausgrabungserlaubnis der Rechtsträger einzuholen.

Der AN hat den AG auf die für die angebotenen
Leistungen erforderlichen bauseitigen Vorleistungen
rechtzeitig vor Ausführungsbeginn der an ihn
beauftragten Leistungen hinzuweisen, so u. a. auf
Medienfreischaltungen.

Der AN erstellt vor Ausführung der Abbrucharbeiten ein
Aufmaß über diejenigen auszuführenden Leistungen, die
nach Leistungserbringung nicht mehr nachvollziehbar
sind und zum Nachweis oder nach Einheitspreisen
abgerechnet werden. Daher wird der AN das
diesbezügliche Aufmaß vom AG rechtzeitig vor
Arbeitsausführung als Grundlage seines
Vergütungsanspruchs prüfen lassen.

Der AN plant eigenverantwortlich seinen
baustelleninternen Arbeitsablauf. Hieraus folgernd sind
alle eventuellen bauablaufbedingten Aufwendungen für
Hebezeuge, Mobilkraneinsätze, Bauzwischenzustände,
Provisorien, Unterstützungen, Tragrüstungen (mit
Ausnahme von Traggerüsten der Klasse B nach DIN EN
12812) etc. integraler Leistungsbestandteil des AN und
werden nicht gesondert vergütet, soweit nicht in
Leistungspositionen ausdrücklich abweichend
beschrieben.

Ein Abbruchkonzept wurde bauseitig erstellt und
geprüft. Das Abbruchkonzept ist Bestandteil der
Abbruchgenehmigung und umfaßt u.a.:

die Abrißplanung und -methodik
Vorgaben zur Überwachung und Sicherheitsmaßnahmen
Vorgaben zu Entsorgung und Logistik
Vorgaben zum Abschluß der Abrißarbeiten z.B. Rückbau
der Stützkonstruktionen
Vorgaben zu Abnahme und Dokumentation (Pflicht des AN)
Sicherheitstechnische Hinweise und Normen einschl.
Angaben zur Unfallverhütung und Arbeitssicherheit

Eine Schadstofferhebung wurde baus. durchgeführt. Der
Untersuchungsbericht umfaßt u.a.:
behördliche Bestimmungen zurum Umgang mit Gefahr- und
Schadstoffen
Sanierungsverfahren
Ergebnisse der durchgeführten Schadstofferhebung
Verfahren zur Behandlung / Entsorgung der Gefahrstoffe

Der AN prüft vor Beginn der Abbrucharbeiten
unaufgefordert und eigenverantwortlich:
erfolgte Medienfreischaltung,
offensichtlich vorhandene Bestandsmedien auf dem
Grundstück,
über die Feststellungen der baus. Schadstofferhebung
hinausgehend die Schadstofffreiheit von allen leicht zu
vermutenden und vor Durchführung der Abbrucharbeiten zu
entsorgenden Gefahrstoffen.

Bestandteil der zu erstellenden Planung des AN sind u.
a.:
Straßensperrung(en), Gehwegumlegung(en),
Baumschutzmaßnahme(n)
Baustelleneinrichtung, insbesondere mit der
erforderlichen Anzahl von Containerstellplätzen und
Containern zur sortenreinen Trennung unter
Berücksichtigung der Auflagen aus den vorliegenden
behördlichen Genehmigungen
Sanierungsverfahren zur Entfernung von Gefahrstoffen
nach den TGRS-Vorschriften, Gefährdunsgbeurteilung etc.

Der AN klärt ggf. vorhandene Einschränkungen an Decken-
und Flächenlasten auf, die z. B. offensichtlich
erkennbar bzw. leicht zu vermuten sind z.B. aufgrund
von Unterkellerungen und Tiefgaragen im Bereich der
Abbruchstelle.

Angrenzende Bauteile, Gehwege, Nachbargrundstücke sind
in ausreichender Form durch den AN für die gesamte
Dauer der Abbrucharbeiten zu schützen.

3  Ausführung
3.1  Allgemeine Angaben
Sofern in den Leistungspositionen die Vorgänge
"Abbrechen, Demontage, Entfernen, Transport, Aufladen
und Abfuhr" nicht gesondert beschrieben sind, gelten
diese Vorgänge unter Zugrundelegung der Allgemein
Anerkannten Regeln der Technik, der gesetzlichen und
behördlichen Bestimmungen und Ausführungsbestimmungen
nach den DIN-Normen der ATV-VOB Teil C als beschrieben.

Vor Arbeitsunterbrechungen ist dafür zu sorgen, dass
keine Gefahr für Dritte besteht aufgrund von
Zwischenrückbauzuständen (z. B. hängende Teile,
Schrägstellung von Bauteilen).

Erforderliche Schutzmaßnahmen für Altbausubstanz,
Nachbargrundstücke, Umwelt und Verkehr (z.B.
Schutznetze, Schutz gegen herabfallende Gegenstände
u.ä.) sind vom AN auf Grundlage des geprüften
Standsicherheitsnachweises (AG-Leistung) und in
Abhängigkeit von der von ihm vorgesehenen
entsprechenden technologischen Lösung (AN-Leistung) für
die Durchführung der Abbrucharbeiten einzurechnen.

Treten trotz sorgfältiger Abbrucharbeiten Risse,
Setzungen o. Ä. im Umfeld der Abbruchmaßnahme auf, sind
die Arbeiten sofort zu unterbrechen und der AG ist
durch den AN sofort zu informieren. Über den weiteren
Verlauf der Arbeiten muss der AN dann mit dem AG
gesonderte Vereinbarungen treffen, wobei die
grundsätzliche Vorgehensweise aus dem baus. erstellten
Notfallplan sowie dem baus. erstellten
Evakuierungskonzept hervorgeht.

Bei Abbruchmaßnahmen für Decken oder Wände sowie für
das Herstellen von Schlitzen, Durchbrüchen usw. gilt,
dass das Abbrechen und Beseitigen von Wand- und
Deckenbekleidungen (Putz, Fliesen, Tapete,
Beschichtungen, Schalungen u. Ä.) einschl.
(Schadstoff-) Entsorgungskosten mit dem Preis
abgegolten ist. Ebenso sind das Abbrechen und Entsorgen
der unter oder auf Putz liegenden Leitungs- und
Elektroinstallationen, soweit diese auf den
abzubrechenden Flächen liegen, im Preis enthalten.

Der AN trifft alle erforderlichen Maßnahmen zum Schutz
vor Winterschäden. Weiterhin gehören hierzu auch die
ggf. erforderliche Baustellenkontrolle sowie unabhängig
von der Rechtsträgerschaft der Schutz von
Messeinrichtungen.

3.2  Ausführung
3.2.1  Abbruch im Bestand
Beim Abbruch ist die Standsicherheit der restlichen
Bauteile im Bauzustand vom AN zu gewährleisten. Soweit
erforderlich, sind ergänzende statische Nachweise oder
Ausführungsangeben für Bauzwischenzustände,
Abfanggerüste etc. durch den AN beim AG anzufordern
gem. baus. Abbruchkonzept zu erbringen.

Das vorhandene Gebäude ist vollständig entrümpelt.

Der Abbruch erfolgt für die oberirdischen Geschosse bis
zur Oberkante-Decke-Keller sowie für die Nebenanlage.
Das Kellergeschoß wird nicht abgebrochen.

3.2.2  Behandlung des Abbruchgutes
Das gesamte Abbruchmaterial ist nach
Abfallschlüsselnummer (AVV) sortenrein in getrennt
verschließbaren Containern zu sammeln. Von der Regelung
der artenspezifischen Trennung der Bauabfälle kann nur
abgewichen werden, wenn der AG dies genehmigt. Gefüllte
Container sind ohne Aufforderung und unverzüglich
abfahren zu lassen.

Vor Abtransport des Abbruchmaterials ist vom AN die
abzurechnende Menge durch Unterschrift vom AG auf dem
Übernahmeschein/Begleitschein bestätigen zu lassen,
zumindest die Anzahl, Größe und Inhalt abzufahrender
Container sind so vom AN dokumentieren zu lassen.

Soweit kontaminiertes Abbruchmaterial oder
kontaminierte Stoffe vorgefunden werden, sind diese
durch den AN unter gutachterlicher Begleitung zu
entsorgen. Hierzu zählen auch sämtliche
schadstoffbelasteten Baustoffe in Form von Dämm-,
Dicht- und Isolierstoffen sowie Brandschutzbekleidungen
(z. B. aus Asbest, asbesthaltigen Stoffen).

Die Entsorgung gefährlicher Abfälle erfolgt auf
Grundlage genehmigter Entsorgungsnachweise/
Sammelentsorgungsnachweise im elektronischen
Abfallnachweisverfahren (eANV) gemäß Nachweisverordnung
(NachwV) durch zugelassene Spediteure. Dem AG ist die
Entsorgung durch Mitteilung seiner bei der ZKS-Abfall
registrierten behördlichen Nummer und Rolle
nachzuweisen.

Das nicht gefährliche Abbruchmaterial ist nach
landesrechtlichen Bestimmungen auf eine zugelassene
Verwertungs-/Entsorgungsanlage zu verbringen. Ein
Entsorgungsnachweis über die Beseitigung bildet die
Grundlage für die Abrechnung des AN gegenüber dem AG.

3.3  Gefahrstoffsanierung
3.3.1  Allgemeines
Die Gefahrstoffsanierung erfolgt unter Beachtung des
Gefahrstoff-Untersuchungsberichtes, der
Gefahrstoffverordnung, der TRGS 150, TRGS 500, TRGS 521
und TRGS 551 sowie BGR 128.

Nach erfolgter Schadstoffsanierung und Entkernung ist
die Freigabe für den Maschinenabbruch durch den AG im
Zuge einer Begehung zu erwirken. Gegebenenfalls
erforderliche Freimessungen bei der Demontage der
asbesthaltigen Baustoffe durch einen
Asbest-Sachverständigen sind zu berücksichtigen und
werden dem AN vom AG nicht gesondert vergütet.

3.3.2  Anzeigepflicht
Der AN verpflichtet sich, rechtzeitig seiner
Anzeigepflicht gemäß GefStoffV bei den zuständigen
Behörden nachzukommen sowie alle erforderlichen
Genehmigungen einzuholen. Die Existenz einer
objektbezogenen Abfall-/Transportgenehmigung ist dem AG
vom AN nachzuweisen. Diese Genehmigungen/Anzeigen sind
dem AG bei Ausführungsbeginn in Kopie zu übergeben.
Dies gilt insbesondere für Asbest-, KMF-, PCB- und
PAK-Sanierungsarbeiten.

3.3.3  Sicherheitstechnische Abnahme
Die Sicherheitstechnik und die Unterlagen gemäß TRGS
519 unterliegen der Abnahme durch den AG. Der
Abnahmewunsch ist mindestens 3 Werktage im Voraus bei
dem AG anzumelden.

3.3.4  Sichtabnahme durch den AG
In den Sanierungsbereichen erfolgt nach Abschluss der
Entsorgungs- und Reinigungsarbeiten eine Sichtabnahme,
visuelle Kontrolle gemäß TRGS 519 Ziffer 14.3, durch
den AG. Die Sichtabnahme des AG befreit den AN nicht
von seiner eigenverantwortlichen Kontrollpflicht und
Gewährleistung. Das Begehren zur Sichtabnahme ist dem
AG vom AN mindestens 3 Werktage im Voraus bekannt zu
geben.

3.3.6  Unterlagen
Der AN hat bei Arbeitsbeginn folgende Unterlagen in
Kopie vorzulegen (die Unterlagen sind entsprechend den
deutschen Vorschriften und in deutscher Sprache
abzufassen):
Zulassungen (BIA-Prüfzeugnisse für die Filter der
Unterdruckgeräte, Schutzmasken sowie die Bescheinigung
der Verwendungskategorie K1 für ortsveränderliche
Entstauber/HVS-Geräte) für die bei der Asbestentsorgung
eingesetzten Geräte,
Berichte über die Abluftmessungen und Prüfungen durch
einen Gerätesachkundigen für die UD-Geräte, mobile
HVS-Sauger, Verfestigungsanlage,
Versicherungserklärung mit Angabe der Deckungssummen
(bereits bei Auftragserteilung),
Vorsorgeuntersuchungsbestätigungen der auf der
Baustelle tätigen Arbeiter (Asbestsanierung: G1.2 und
G26),
Zulassung des Betriebes gemäß Gefahrstoffverordnung
39 (1),
Zeugnis der Sachkunde gemäß TRGS 519 Ziffer 2.7 Anlage
3 der Aufsichtsführenden,
Zertifikat nach Entsorgungsfachbetriebe-Verordnung
(EfbV) des eigenen Betriebes oder des als Entsorger
vorgesehenen Subunternehmers,
Transportgenehmigung für Asbestabfälle,
Anzeige des Asbestumgangs beim Gewerbeaufsichtsamt und
bei der Berufsgenossenschaft.

Die genannten Unterlagen sind ständig auf der Baustelle
zu belassen bzw. bei Transporten mitzuführen. Zu Beginn
der Arbeiten sind folgende Unterlagen zu erstellen und
anzubringen:
Schriftlicher Arbeitsplan; gut sichtbar auf der
Baustelle in jedem Sanierungsbereich,
Notfallplan mit Adressen und Telefonnummern von
Notdiensten und Krankenhäusern bzw. Ärzten in nächster
Umgebung, aushängend im Sanierungsbereich,
Täglich schichtweise zu führendes Bautagebuch, in dem
neben den Angaben gemäß VOB sämtliche Angaben zu
Personaleinsatz, Arbeitszeit und
Stundenlohnarbeitsbeauftragungen zu dokumentieren sind,
Nachweis der Unterweisung der Arbeitnehmer, sowohl
allgemein über den Umgang mit Asbest und weiteren
Schadstoffen, als auch baustellenbezogen anhand des
Arbeitsplans der Baustellenordnung und der
Leistungsbeschreibung, durch Unterschrift der
Belehrten. Die Unterweisung hat in der jeweiligen
Landessprache der Beschäftigten zu erfolgen.

3.3.7  Haftung
Bei begründetem Verdacht eines Verstoßes gegen die
Sicherheitsvorschriften werden
Asbestfaserkonzentrationsmessungen der Raumluft und
eine Untersuchung auf eine etwaige
Asbestfaserverschleppung auf Kosten des AN
durchgeführt.

Alle Folgekosten gehen zulasten des ANs. Sämtliche
Geräte und Zubehörteile dürfen nur mit den gültigen
Zulassungen und Prüfzeugnissen (z. B. maschinen- und
ablufttechnische Prüfung von Lufttauschgeräten)
verwendet werden. Der AN verpflichtet sich, alle
Mängel, die auf fehlerhaftes Material oder fehlerhafte
Ausführung zurückzuführen sind, unverzüglich und ohne
Aufforderung zu beheben.

Zur Vermeidung von Wasserschäden sind sämtliche
Wasseranschlüsse des AN in der betriebsfreien Zeit
abzuklemmen und drucklos zu machen.

4  Abrechnung Abbruch- und Rückbauarbeiten
Ein Aufmaß für die Abbruchmaßnahme erfolgt nach den
Bestandsbauteilen.

Vor Ausführung der Abbruchmaßnahmen ist rechtzeitig mit
dem AG gemeinsam ein Aufmaß mit Darstellungen der
Abbruchleistung zu erstellen und dem AG zur Prüfung und
Freigabe vorzulegen. Erst nach Bestätigung des Aufmaßes
durch die Bauleitung können die Abbruchmaßnahmen
erfolgen. Nicht vor Ausführung aufgemessene
Bauteile/Leistungen werden nicht vergütet. Dem AG steht
ein Prüfzeitraum von mindestens 10 Werktagen zu.

Werden Pauschalpreise für m2 Gebäudefläche, m2
Raumfläche oder m3 umbauter Raum vereinbart, so gelten
die Begriffe und Berechnungsgrundlagen der DIN 277-1 -
Grundflächen und Rauminhalte von Bauwerken - Teil 1:
Hochbau.

*Hinweis*
1 Grundlagen
1.1 Vertrags- und Regelwerksgrundlagen: VOB/B, VOB/C
(ATV DIN 18459:2016-09, DIN 18299), DIN 4150
(Erschütterungen), BaustellV, ArbSchG, GefStoffV,
ArbMedVV, DGUV Vorschrift 38, DGUV Regel 101-004 (ehem.
BGR 128), TRGS 500, 519, 521, 524, 551, NachwV/eANV
sowie die genehmigungsrechtlichen Bescheide
(Baugenehmigung, Ergänzungsbescheide) und der
bautechnische Prüfbericht.

1.2 Projektvorgaben mit Vorrang: Die Kellerdecke bleibt
erhalten; Durchdringungen/Teilabbrüche der Kellerdecke
sind ausgeschlossen. Abweichende Formulierungen in
Prüfdokumenten oder dem Abrisskonzept werden insoweit
durch diese ZTV übersteuert. Gerüste/Schutzdächer/Netze
sind durch den Auftragnehmer zu stellen
(Nebenleistung), besondere Traggerüste nur bei
gesonderter Anordnung.
1.3 Mitgeltende Unterlagen: Abrisskonzept (geprüfte
Fassung), bautechnischer Prüfbericht mit Auflagen,
Schadstofferhebung, Rissdokumentation/Rissmonitore,
Setzungsprotokolle, Baustelleneinrichtungsplan.

2 Vorleistungen und Planung
2.1 Arbeits- und Sicherheitsplanung:
Vor Beginn Aktualisierung der Gefährdungsbeurteilung
inkl. Gefahrstoffkonzept (TRGS), Entsorgungskonzept,
SiGe-Unterlage/SiGe-Plan, Notfall-/Evakuierungskonzept,
Monitoringkonzept (Riss/Setzung/Erschütterung).

2.2 Baustelleneinrichtung/Verkehr:
Baustelleneinrichtungsflächen gemäß BE-Plan herstellen;
verkehrsrechtliche Anordnungen/Sondernutzungen
rechtzeitig beantragen und umsetzen; Zufahrten und
Rettungswege sicherstellen.

2.3 Gerüste/Schutzsysteme:
Arbeits-, Schutz- und Sicherheitsgerüste,
Schutzdächer/-netze sowie Passantenschutz sind zu
stellen, vorzuhalten und anzupassen. Besondere
Traggerüste/Sonderkonstruktionen nur bei gesonderter
Anordnung und statischem Nachweis.

2.4 Medienfreischaltung:
Vor Abbruch Freischaltung/Trennung von Gas, Strom,
Wasser, Telekommunikation veranlassen und nachweisen;
Leitungsführungen prüfen und sichern.

3 Ausführung
3.1 Allgemeines Vorgehen:
Schadstoffsanierung/Entkernung vorab; selektiver
Rückbau von oben nach unten; erschütterungsarme
Verfahren; Schutz umliegender Bereiche (Staub, Lärm,
Erschütterung) und Passantenschutz herstellen.
Durchbrüche/Schlitze in aussteifenden Bauteilen (insb.
Kellerdecke, Haustrennwand) sind ausgeschlossen.

3.2 Abbruch im Bestand:
Abbruch der oberirdischen Geschosse der Gebäude
Fährstraße 42 und 44 bis Oberkante Kellerdecke; das
Kellergeschoss bleibt bestehen. Das eingeschossige
Nebengebäude im Innenhof wird vollständig abgebrochen.
Standsicherheit ist durch Rückbaufolge und ggf.
temporäre Sicherungen zu gewährleisten; aussteifende
Bauteile sind zuletzt zu entfernen.

3.3 Monitoring/Notfallmanagement:
Riss-/Setzungsmonitoring und Erschütterungsmessungen
(DIN 4150) während der gesamten Bauzeit; Messintervalle
festlegen, Ergebnisse dokumentieren. Bei
Grenzwertüberschreitung Arbeiten stoppen, AG/Behörden
informieren und Maßnahmen gemäß
Notfall-/Evakuierungskonzept abstimmen.

3.4 Gefahrstoffsanierung:
Ausführung nach TRGS 500/519/521/524/551, DGUV
Vorschrift 38, DGUV Regel 101-004.
Unterdruckführung/Filtration, staubdichte
Abschottungen, Personenschleusen; Sachkunde und
Freigabemessungen nach TRGS 519. Getrennte Erfassung
schadstoffhaltiger Fraktionen.

3.5 Schutz benachbarter Bauwerke/Flächen:
Giebel-/Anschlussbereiche sichern; Erschütterungen
minimieren; Oberflächen/Vegetation/Bäume und
öffentliche Flächen gemäß BE-Plan und Auflagen
schützen.

4 Stoffstrom/Entsorgung
4.1 Selektive Trennung nach AVV; Deklaration
gefährlicher Abfälle; eANV für Nachweisführung.
Container verschließbar; fristgerechter Abtransport.

4.2 Entsorgungs-/Verwertungsnachweise, Wiegescheine und
Stoffstromberichte sind als Abrechnungsvoraussetzung
vorzulegen.

5 Dokumentation/Beweissicherung
5.1 Vor-/Begleit-/Abschlussdokumentation:
Fotodokumentation, Protokolle der
Riss-/Setzungs-/Erschütterungsmessungen,
Freigabemessungen/TRGS, Leitungsfreischaltungen,
Abnahmeprotokolle.

5.2 Rissdokumentation/Rissmonitore gemäß
Grundrisskennzeichnung; Setzungsprotokolle
fortschreiben.

6 Verkehrsführung / ÖPNV
- Öffentlicher Fuß- und Kfz-Verkehr entlang der
Baustelleneinrichtungsfläche ist während der Bauzeit
aufrechtzuerhalten.
- Der ÖPNV-Betrieb im Umfeld (insbesondere MetroBus 13
an den Haltestellen Mannesallee/Stübenplatz) darf nicht
beeinträchtigt werden; Umleitungen nur bei behördlicher
Anordnung und in Abstimmung mit den zuständigen
Stellen.

7 Aufmaß/Abrechnung
7.1 Aufmaß gemeinsam vor Ausführung; Prüfzeitraum 10
Werktage. Flächen-/Rauminhalte nach DIN 277-1;
m3/m²-Leistungen gemäß LV-Positionen.

7.2 Entsorgungs-/Verwertungsnachweise (inkl. eANV) und
Monitoring-/Freigabedokumente sind Bestandteil der
abrechnungsfähigen Leistung.

8 Mitgeltende Unterlagen / Rangfolge
8.1 Diese ZTV konkretisiert und ergänzt die
Vertragsunterlagen. Soweit Aussagen in Prüfdokumenten/
Abrisskonzepten der Festlegung zum Erhalt der
Kellerdecke widersprechen, gilt diese ZTV vorrangig.

8.2 Mitgeltend: Baugenehmigung/Ergänzungsbescheide,
bautechnischer Prüfbericht mit Auflagen, Abrisskonzept
(geprüft), Schadstofferhebung,
Riss-/Setzungsunterlagen, Evakuierungskonzept, BE-Plan.

9 Sonstiges
9.1 Arbeitszeiten, Lärm- und Staubemissionen gemäß
behördlichen Auflagen; Anwohnerinformation in
Abstimmung mit AG.

9.2 Änderungen/Ergänzungen bedürfen der schriftlichen
Zustimmung des AG; Sicherheits- und
Qualitätsanforderungen sind jederzeit einzuhalten.

*Hinweis*
Zusätzliche Technische Vertragsbedingungen
Baustelleneinrichtung

1  Grundlagen
Für die Leistungen dieses Gewerks gelten die VOB Teil
C, insbesondere ATV DIN 18299 Allgemeine Regelungen für
Bauarbeiten jeder Art, und die Allgemein Anerkannten
Regeln der Technik.

Ergänzend zu den in VOB Teil C aufgeführten Normen
gelten die Regelwerke der nachstehend genannten
Herausgeber in der zum Zeitpunkt der Ausführung
gültigen Fassung als Grundlage von Kalkulation und
Arbeitsausführung:
DGUV: Deutsche Gesetzliche Unfallversicherung e. V.,
DIN: Deutsches Institut für Normung e. V.,
RAL: Deutsches Institut für Gütesicherung und
Kennzeichnung e. V.

2  Vorbereitung und Planung
Vor Beginn der Baustelleneinrichtung sind die
öffentlichen Leitungsämter sowie Post und Feuerwehr
über die geplanten Arbeiten zu unterrichten. Der AN hat
sich über die Lage von Ver- und Entsorgungsanlagen
eigenverantwortlich zu informieren. Etwaige Auflagen
der Leitungsträger sind bei der Ausführung zu
berücksichtigen. Werden Versorgungsanschlüsse getrennt,
so sind diese ordnungsgemäß zu sichern und die
Trennstellen im amtlichen Lageplan festzuhalten.
Vor Beginn der Arbeiten ist im Beisein der Bauleitung
und des zuständigen Tiefbauamtes ein Pflasterprotokoll
zu erstellen, falls dies noch nicht vorliegt.

3  Ausführung und Konstruktion
3.1  Allgemeine Grundlagen zur Kalkulation
Der AG ist unverzüglich vom AN zu informieren, wenn
Rechte Dritter (insbesondere von Nachbarn) durch die
Baustelleneinrichtung kurzfristig oder vorübergehend im
Verlauf der Baumaßnahme beeinträchtigt werden.
Die Informationspflicht gilt auch, wenn
Beeinträchtigungen vermutet, vorhandene Bauwerke und
Bauteile beschädigt werden oder Zweifel über das
Vorliegen von Rechten bestehen.

Der AN trifft alle erforderlichen Maßnahmen zum Schutz
vor Winterschäden. Hierzu gehören auch die ggf.
erforderliche Baustellenkontrolle sowie, unabhängig von
der Rechtsträgerschaft, der Schutz von
Messeinrichtungen.

Alle statischen und gründungstechnischen Berechnungen
für das Aufstellen von AN-eigenen Kränen, Aufzügen,
Silos und baulichen Ausführungen sind Leistung des AN.

Eine Baustelleneinrichtung auf Grasnarbe oder Humus ist
nicht zulässig. Der AN gewährleistet, dass die
Verlegung der erforderlichen Ver- und
Entsorgungsleitungen für die Baumaßnahme rechtzeitig
und ohne Behinderung erfolgen kann.

Die Planung für die Baustelleneinrichtung hinsichtlich
Zusammensetzung und Anzahl von Containern ist dem AG
nach Abstimmung mit allen Beteiligten, Betroffenen und
zuständigen Ansprechpartnern und deren Genehmigungen
rechtzeitig zur Freigabe vorzulegen.

Die Baustelleneinrichtung ist von Baubeginn bis zur
mängelfreien Schlussabnahme der Leistung des AN im
erforderlichen Umfang vorzuhalten und zu betreiben. Vor
dem teilweisen oder vollständigen Abbau der
Baustelleneinrichtung ist der AG rechtzeitig zu
informieren. Teile der BE, die nicht mehr benötigt
werden, sind nach Aufforderung durch den AG umgehend zu
entfernen.

Der ursprüngliche Zustand des genutzten Geländes,
bauliche Anlagen und/oder Gebäude nach Abbau der
Baustelleneinrichtung sind wieder herzustellen. Die BE
ist umgehend, spätestens jedoch innerhalb von 14 Tagen,
nach Aufforderung durch den AG zurückzubauen.

Die Mitbenutzung von Teilen der Baustelleneinrichtung
durch andere AN oder den AG wird durch den AN
ermöglicht und zugesagt. Der AN rechnet hierbei
anfallende Gebühren direkt mit den jeweiligen
Kostenverursachern ab und stellt den AG von jeglichen
Drittschuldneransprüchen hieraus frei.

Vor Beginn der Arbeiten sind durch den AN jegliche
Absteckungen, Festpunkte, Grenzsteine,
Höhenmarkierungen, die bereits vorhanden sind, zu
sichern.

3.2  Ausführung
3.2.1  Zuwegungen/Verkehrsführung und -sicherung
Die komplette Baustelle, Baustraßen, Überfahrten und
sonstige Zuwegungen sind entsprechend dem zu
erwartenden Verkehr vom AN herzustellen, für die Dauer
der Gesamtmaßnahme vorzuhalten, verkehrssicher zu
unterhalten, den Anforderungen entsprechend während der
Bauzeit umzubauen sowie zu reinigen.

Die Verkehrsführung für die Transporte von und zur
Baustelle ist mit den zuständigen Behörden abzustimmen.
Auflagen zur Verkehrsführung, auch hinsichtlich
zeitlicher Eingrenzung, sind vom AN zu berücksichtigen.

Der AN gewährleistet Ordnung und Sauberkeit auf und im
Zufahrtsbereich vor der Baustelle. Darüber hinaus
übernimmt er die Verkehrssicherungspflicht für diese
Bereiche samt Schmutz- und Schneebeseitigung. Die
Straßenreinigung, erforderlichenfalls auch die
Gestellung einer Reifenwaschanlage, obliegen
gleichfalls dem AN.

3.2.2  Ver- und Entsorgung
Die Ver- und Entsorgung von Baustelle und
Baustelleneinrichtung mit allen für die Baumaßnahme und
die BE erforderlichen Medien gehört zur Leistung des
AN. Ihm obliegen Abstimmungen mit den zuständigen
Versorgungsträgern, den zuständigen Behörden und den
betroffenen Anliegern. Der AN trägt alle anfallenden
Kosten im Zusammenhang mit jeglicher Ver- und
Entsorgung von Baustelle und Baustelleneinrichtung, so
u. a. für Beantragungen, Gebühren, Verbräuche,
Entsorgungskosten, Mietkosten etc. bis zur
Schlussabnahme.

Zur Aufrechterhaltung einer ständigen und
betriebsbereiten Versorgung sind die Anlagen
entsprechend auszulegen, abzusichern und durch
geeignete leistungsfähige Ersatzmaßnahmen zu ergänzen.

Zum Leistungsumfang des ANs gehört die Herstellung
frostsicherer Wasser- und Abwasseranschlüsse sowie
Elektro-, Telefon- und Internetanschlüsse, soweit für
die an ihn beauftragten Arbeiten erforderlich oder in
Leistungspositionen beschrieben.

Etwaige Auflagen der Träger öffentlicher Belange sind
bei der Ausführung zu berücksichtigen.
Soweit noch nicht bestehende Anschlüsse an das
Trinkwassernetz vom AN erstellt werden, lässt dieser
rechtzeitig vor Ausführungsbeginn und nach
Ausführungsende von einer hierfür zugelassenen Stelle
Trinkwasser-Hygieneproben erstellen.

3.2.3  Räumlichkeiten und Arbeitsmittel für den AG
Soweit durch Leistungspositionen gefordert, sind dem AG
ohne gesonderte Vergütung Räumlichkeiten und
Arbeitsmittel zur uneingeschränkten Nutzung in
angemessenem Umfang und in erforderlicher Anzahl,
ständig betriebsbereit und funktionsfertig, von der
Auftragserteilung bis zur mängelfreien Abnahme der
Gesamtleistung zur Verfügung zu stellen und zu
überlassen in dem vom AG benötigten Umfang. Neben den
Einrichtungs- und Räumungskosten sind die Vorhalte- und
Unterhaltskosten sowie alle Betriebs-, Reinigungs-,
Verbrauchs- und, soweit erforderlich, Bewachungskosten,
ferner alle Gebühren und Abgaben für die Räumlichkeiten
und alle Arbeitsmittel in den Gesamtpreis
Baustelleneinrichtung einzurechnen.

3.2.4  Brandschutz
Durch Leistungen des AN erforderliche provisorische
Brandschutzmaßnahmen während der Bauausführung, auch an
bestehenden oder in Betrieb befindlichen Bauteilen des
AG, sind vom AN zu seinen Lasten zu planen und in
Bauabläufen und Kostenplanungen zu berücksichtigen.
Dies betrifft auch alle Aufwendungen für Provisorien
während der Bauzeit, Brandwachen usw.

3.2.5  Benachbarte Grundstücke
Betriebsabläufe auf benachbarten Grundstücken dürfen
durch den Baustellenbetrieb nur in unvermeidbarem
Umfang beeinträchtigt werden. Der AN trägt hierfür die
Verantwortung und stellt den AG insofern von allen
Ansprüchen der Grundstücksnachbarn und Dritter frei.
Etwa erforderliche Genehmigungen von Nachbarn etc. für
Kranüberschwenkungen, Gerüststellungen usw. sind vom AN
auf sein Risiko und auf seine Kosten zu beschaffen.

3.2.6  Bauzaun
Vom AN ist ein ca. 2,00 m hoher, blickdichter Bauzaun
als Metallgitterzaun mit Gewebebespannung zu errichten.
Der Zaun muss statisch dafür ausgelegt sein,
vollflächig vom AG beigestellte Blow-up-Poster
aufzunehmen. Passantenschutzeinrichtungen sind in allen
erforderlichen Bereichen vorzusehen. Schlupftüren und
Einfahrtstore für Baustellenverkehr und Fluchtwege sind
vom AN in erforderlicher Anzahl und Größe vorzusehen.
Der Bauzaun erhält - soweit erforderlich - eine
Beleuchtung. Dem AN unterliegt der Unterhalt des
Bauzauns über die gesamte Dauer der Bauzeit nicht nur
in funktionaler, sondern auch in repräsentativer
Hinsicht. Darin enthalten ist auch die sofortige
Graffiti-Entfernung.

3.2.7  Bauschild
Soweit in Leistungspositionen beschrieben, ist umgehend
nach Auftragserteilung eine Bauschildanlage
aufzustellen, während der Bauzeit vorzuhalten, zu
betreiben und zu unterhalten sowie nach Beendigung der
Baumaßnahmen vollständig rückzubauen. Falls nicht
anderweitig beschrieben, ist ein nach Motivvorgaben des
AG 4-farbig bedrucktes Hauptschild mit Zusatzleisten
für die AN in großer, repräsentativer Ausführung vom AN
aufzustellen.

3.2.8  Werbung
Jegliche Werbung, am Bauvorhaben selbst oder an der
Baustelleneinrichtung des AN, bedarf der ausdrücklichen
vorherigen Zustimmung des AG.

Der AN wird Werbung für sein Unternehmen nur in
angemessenem Umfang und in repräsentativer Art am
Bauvorhaben und an der Baustelleneinrichtung anbringen.
Alle Krane am Bauvorhaben erhalten neben dem Logo des
AN in selber Größe ein hinterleuchtetes Logo des AG.

3.2.9  Baustelleneinrichtungsplan
Der AN plant die Baustelleneinrichtung und stellt, in
Absprache mit dem AG, innerhalb von 10 Tagen nach
Vertragsabschluss seine BE-Planung, unter
Berücksichtigung möglicher AG-Vorgaben, mit
Kennzeichnung aller Kranstandorte mit Maximallast,
Schwenkradien und Angaben evtl. erforderlicher
Kranfundamente, Lagerplätze, Einzäunungen,
Containerstandorte und -stellplätze, Logistikflächen
etc., zur Prüfung und Freigabe vor.
Dieser gegebenenfalls bauablaufphasenbezogene Plan ist
nach Abstimmung durch den AN mit Behörden und
Versorgern dem AG rechtzeitig zur Prüfung und Freigabe
vorzulegen.
Vor Beginn der Baustelleneinrichtung sind Träger
öffentlicher Belange über die geplanten Arbeiten zu
unterrichten.

3.2.10  Behandlung der Bauabfallmaterialien
Die Entsorgung der Bauabfallmaterialien ist unter
Einhaltung des Kreislaufwirtschaftsgesetzes (KrWG) des
Bundes in der jeweils aktuellen Fassung durchzuführen.

Das gesamte Bauabfallmaterial ist nach
Abfallschlüsselnummer (AVV) sortenrein in getrennt
verschließbaren Containern zu sammeln. Von der Regelung
der artenspezifischen Trennung der Bauabfälle kann nur
abgewichen werden, wenn der AG dies genehmigt und
behördliche Auflagen nicht entgegenstehen. Gefüllte
Container sind ohne Aufforderung und unverzüglich vom
AN abfahren zu lassen.

Vor Abtransport des Abbruchmaterials ist die
abzurechnende Menge durch Unterschrift vom AG auf dem
Übernahmeschein/Begleitschein vom AN bestätigen zu
lassen.

Soweit kontaminiertes Abbruchmaterial oder
kontaminierte Stoffe vorgefunden werden, sind diese
durch den AN unter gutachterlicher Begleitung zu
entsorgen. Hierzu zählen auch sämtliche
schadstoffbelasteten Baustoffe in Form von Dämm-,
Dicht- und Isolierstoffen sowie
Brandschutzverkleidungen (z. B. aus Asbest,
asbesthaltigen Stoffen).

Die Entsorgung gefährlicher Abfälle erfolgt auf
Grundlage genehmigter
Entsorgungsnachweise/Sammelentsorgungsnachweise im
elektronischen Abfallnachweisverfahren (eANV) gemäß
Nachweisverordnung (NachwV) durch zugelassene
Spediteure. Dem AG ist die Entsorgung durch Mitteilung
seiner bei der ZKS-Abfall registrierten behördlichen
Nummer und Rolle nachzuweisen.

Das nicht gefährliche Abbruchmaterial ist nach
landesrechtlichen Bestimmungen auf eine zugelassene
Verwertungs-/Entsorgungsanlage zu verbringen. Ein
Entsorgungsnachweis über die Beseitigung bildet die
Grundlage für die Abrechnung.

4  Abrechnung/Rechnungslegung
Soweit die Baustelleneinrichtung als Bestandteil eines
Leistungsverzeichnisses beschrieben und beauftragt ist
und über den Zeitraum der Leistungserbringung des AN
für die Bauleistungen hinaus vorgehalten werden soll,
steht dem AN das Recht zur Teilabnahme und
Teilschlussrechnungslegung mit Fertigstellung der
Bauleistungen zu, auch wenn der Leistungsbestandteil
der Baustelleneinrichtung noch nicht vollständig
geleistet ist bzw. abgebaut wurde.

Sofern die Baustelleneinrichtung nicht in gesonderten
Leistungspositionen nach Auf- und Abbau, Vorhalten und
Betreiben beschrieben ist, berechnet der AN einen
Anteil in Höhe von maximal 50 % der Gesamtvergütung
nach Aufbau der vollständigen Baustelleneinrichtung.
Die Restvergütung erfolgt dann für Vorhaltung und
Rückbau der Baustelleneinrichtung.

### Titel 2 Baustelleneinrichtung

**2.10 Einholen öffentlich-rechtliche Genehmigung für BE**
Einholen öffentlich-rechtlicher Genehmigungen und
Erlaubnisse für Nutzung bzw. Mietung der öffentlichen
Straße bzw. Gehwege. Abrechnung nach m2 genutzter
Straßenlandfläche.

Grundlage: Baustelleneinrichtungsplan mit ausgewiesener
Baustelleneinrichtungsfläche von rund 380 m2

Leistungsumfang
Beantragung
Abstimmung
Klärung
Pflasterprotokoll
Nutzungsgebühren
Menge: 1,000 psch

**2.20 öffentlich-rechtliche Genehmigung für BE, Folgezeit**
*** Bedarfsposition ohne GB
Verlängerung der öffentlich-rechtlicher Genehmigungen
und Erlaubnisse für Nutzung bzw. Mietung der
öffentlichen Straße bzw. Gehwege; Gebühren trägt der AG
Nur für aus dem Verantwortungsbereich des Auftraggebers
verursachte/verantwortete Störungen:
Menge: 3800,000 m²Wo

**2.30 Baustraße als Schutz vorhandener Beläge mit Rückbau**
Behelfsmäßige Baustraße zum Schutz vorhandener Flächen
und Wege (wie ungebundene befestigte Flächen,
Mosaikpflaster, Gehwegplatten u. ä.) als Überfahrt mit
Trennschicht herstellen, vorhalten und nach Ende der
Gesamtbauzeit wieder beseitigen.

Die Hilfsüberfahrt muss auf die zu erwartende Belastung
(Achslasten, Verkehrsstärke) ausgerichtet sein. Die
Ausführung ist dem AN frei gestellt - sofern
genehmigungskonform.

Einbauort: Baustelleneinrichtungsfläche

Vorhaltezeit entpricht der Bauzeit
Menge: 380,000 m²

**2.40 Baustelleneinrichtung AN, vollumfänglich**
Baustelleneinrichtung, vollumfänglich. Einrichten,
vorhalten und betreiben sowie beräumen nach Ende der
Bauzeit, wie folgt:

Nutzung: durch den AN
Vorhaltung: für die Dauer der durch den AN kalkuierten
Bauzeit

Personal
Projekt- und Bauleitung
Ggf. kaufmännisches Baustellenpersonal
Poliere
Bedienpersonal für Krane etc.
Alle übrigen Personalkosten der Baustellengemeinkosten

Grundstück
Beweissicherung
Freimachen des Geländes, erforderlicher Baumschutz
Verkehrs- und Logistikkonzept
Gehwegüberfahrten
Baustraßen einschl. Verkehrszeichen aller Art
(Verkehrzeichenplan erstellen)
Bauzaun
Wiederherrichten des Geländes in ursprünglichen Zustand
einschl. Ausbau von Fundamenten der BE
Bauschild samt Unterkonstruktion und Fundamenten

Unterkünfte und Lager
Tagesunterkünfte für das Baustellenpersonal
WC- und Sanitäreinrichtungen samt Anschlüsse
Lager- und Arbeitsplätze

Medien
Alle erforderlichen Medienanschlüsse für die BE
Baustellen-Stromanschluss einschl. Verteilungen
Baustellen-Wasseranschluss einschl. Verteilungen
Baustellen-Abwasseranschluss oder -abfuhr, soweit kein
Abwasseranschluss für die BE herstellbar ist.

Sicherheit
Verkehrssicherung der Verkehrswege auf und vor dem
Grundstück, im Gebäude, auf Zufahrten, Bürgersteigen
einschl. Säuberung und Schneeräumung usw. einschl.
Wegebeleuchtung
Jegliche Sicherungs-, Schutz- und
Arbeitsschutzmaßnahmen
Absturzsicherungen und Geländer

Geräte
Geräte, Werkzeuge und sonstige Hilfsmittel
Materialaufzüge, Winden, Mobilkräne, Radlader, Pumpen
Krane (ortsfest und mobil)
Schnurgerüste und Einmessarbeiten
Alle statischen und gründungstechnischen Berechnungen
für das Aufstellen von Kränen, Aufzügen und dergleichen

Die Beantragung zur Bereitstellung von Flächen für die
Baustelleneinrichtung einschließlich Durchführung
erforderlicher Ortstermine und Abstimmungen mit den
beteiligten Behörden ist Sache des AN und einzurechnen.
Menge: 1,000 St

**2.50 Baustelleneinrichtung AN vollumfänglich, vorhalten + betreiben**
*** Bedarfsposition ohne GB
Nur für aus dem Verantwortungsbereich des Auftraggebers
verursachte/verantwortete Störungen:
Baustelleneinrichtung des AN vorhalten und betreiben
Menge: 1,000 StWo

**2.60 Verkehrssicherung der Baustelle**
Baustelle nach den Vorschriften der StVO mit den
erforderlichen Verkehrs- und Hinweiszeichen, Schutz-
und Sicherheitseinrichtungen kennzeichnen oder
absperren (einschl. vorübergehendem Entfernen oder
Ungültigmachen von Verkehrszeichen und
-leiteinrichtungen). Hierfür benötigtes Gerät vorhalten
und beleuchten einschl. der Betriebskosten für die
Dauer der durch den AN kalkuierten Bauzeit bis zur
Verkehrsfreigabe. Die benötigten Flächen sind
anschließend in den geplanten oder Originalzustand zu
versetzen. Das Aufstellen eines Beschilderungsplanes
und die Abstimmung mit den Behörden, Polizei,
Versorgungsbetriebe, ist einzurechnen, ebenso die
laufende Ergänzung und Änderung im Zuge des
Baufortschritts.

Grundlage: Baustelleneinrichtungsplan
Menge: 1,000 St

**2.70 Verkehrssicherung vorhalten + betreiben**
*** Bedarfsposition ohne GB
Nur für aus dem Verantwortungsbereich des Auftraggebers
verursachte/verantwortete Störungen:
Verkehrssicherung einschl. hierfür benötigtes Gerät,
vorhalten und betreiben

Leistungsbestandteile
Überwachung des ordnungsgemäßen Zustands
Instandhaltung, Ergänzung und Anpassung
Menge: 1,000 StWo

**2.80 Sanitärcontainer, WC-Anlage, 15,00m2**
Sanitärcontainer mit WC-Anlagen, wärmegedämmte
Ausführung, stapelbar einschl. Unterbau. Reinigung
1-mal wöchentlich durch den AN. Einrichten, vorhalten,
betreiben für die Dauer der durch den AN kalkulierten
Bauzeit und beräumen nach Ende der Bauzeit, wie folgt:

Nutzung:  alle am Bau beteiligten Gewerke

Ausstattung
Elektroinstallation, Beleuchtung
Heizung

Sanitäreinrichtung
2-mal Waschbecken mit Spiegel, Seifenspender und
Handtuchspender je Waschbecken
Warmwasser Bereiter
5-mal WC
2-mal Urinal
WC-Trennwandanlage einschl. Türen für 5-mal WC-Kabinen
Anschlüsse für Frischwasser, Abwasser und Strom
einschl. Verbräuche

Abmessungen:  bis ca. 6,50x2,50 m
Zustand:  gut und sauber, nicht älter als 3 Jahre

Ortsangabe:  Aufstellung nach BE-Plan
Menge: 1,000 St

**2.90 Sanitärcontainer, WC-Anlage, 15,00m2, vorhalten + betreiben**
*** Bedarfsposition ohne GB
Nur für aus dem Verantwortungsbereich des Auftraggebers
verursachte/verantwortete Störungen:
Sanitärcontainer als WC-Anlage, vorhalten und betreiben

Leistungsbestandteile
Alle Betriebskosten
Reinigung, 1-mal wöchentlich
Menge: 10,000 StWo

**2.100 Bauzaun (geschlossen)**
Bauzaun, geschlossen, aus sägerauhen Brettern,
sichtseitig farblich behandelt, liefern, aufstellen.
Der Bauzaun geht in das Eigentum des Auftraggebers
über.

Zaunhöhe:  mind. 2,20 m
Ortsangabe:  Baulücke, Straßenseite
Menge: 27,000 m

**2.110 Witterungsschutz Nachbarfassade**
Schutz der Giebelfassaden der beiden Nachbargebäude
nach Abriss des Zwischengebäudes, einschließlich
Höhenausgleich der Altfassade zur Montage der
Unterkonstruktion.
Schutzvorrichtung als Witterungsschutz, an
Fassadenflächen anbringen. Konstruktion geht in das
Eigentum des Auftraggebers über.

Zweck:  Schutz der vorhandenen, unbekleideten
Mauerwerkswand vor eindringender  Feuchtigkeit
durch Schlagregen, Schnee und  ähnliches
Vorleistung:  Abbrucharbeiten
Folgeleistung:  keine

Leistungsumfang
Gerüststellung über die Nebenleistungen der VOB
hinausgehend
Untergrundausgleich
Stabile Unterkonstruktion aus Holz
Unterspannbahn, diffusionsoffen
Fassadenbekleidung aus geeigneten Fassadenplatten
Regendichte, seitliche, obere, untere Anschlüsse der
Fassadenplatten an die Bestandsfassade
Anpassung an die voraussichtliche Schrägstellung der
Fassaden sowie an Schnitte an Dachneigungen,
Fassadenvorsprünge und Ähnliches

Besonderheit: die Arbeiten sind sukzessive mit dem
Abriss des Gebäudes von oben nach unten aufzubauen oder
alternativ nach Abriss des Gebäudes, wobei in diesem
Fall eine erforderliche Gerüststellung einzukalkulieren
wäre.
Menge: 350,000 m²

### Titel 3 Ausführungsplanung Statik

**3.10 Ausführungsstatik**
Erstellung und Einreichung prüffähiger,
genehmigungsfähiger
Ausführungsunterlagen.

Leistungsziel
· Vor Beginn der Abbrucharbeiten liegen geprüfte und
freigegebene Ausführungsunterlagen vor; die
Unterlagen sind vollständig, prüffähig und
genehmigungsfähig.
· Abbruch und Sicherungsmaßnahmen können entsprechend
den freigegebenen Unterlagen ausgeführt werden.

Leistungsumfang
· Erstellung durch AN bzw. von ihm beauftragten
Tragwerksplaner: prüffähige und genehmigungsfähige
statische Nachweise sowie Ausführungszeichnungen für
den Abbruchablauf und für ggf. erforderliche
Sicherungsmaßnahmen an den Nachbargebäuden Fährstraße
40 und 46.
· Grundlage: Baubeginnvorbehalte Bautechnischer
Prüfbericht Nr. 1 (Prüf-Nr. 2024K329) sowie das
geprüfte Abrisskonzept V1 (Ingenieurbüro Köhn).
· Festlegen und Kennzeichnen nicht kritischer
Abbruchbereiche als Voraussetzung für den maschinellen
Abbruch.
· Untersuchung der Bauzwischenzustände der
Bestandskonstruktionen und der Nachbargebäude (Nr.
40 und 46) mit Bewertung ggf. erforderlicher temporärer
Abstützungen/Versteifungen; Nachweis, ob Abstützungen
nach dem Abbruch verbleiben können oder zu ändern/zu
entfernen sind.
· Einreichung zur bautechnischen Prüfung gem.  70 Abs.
2 HBauO
· Nacharbeit/Einarbeitung sämtlicher Prüfvermerke bis
zur Freigabe; erneute Vorlage geänderter Unterlagen.
· Genehmigungsbezug: Baugenehmigung GZ M-BP-1146-2024
sowie Ergänzungsbescheide Nr. 1
und Nr. 2; Abbruchkonzept Ingenieurbüro Köhn (geprüft).

Form der Einreichung / Verteiler
· Digital über ELBA (bautechnische Prüfung Hamburg).
· Empfänger: Bezirksamt Hamburg-Mitte, Fachamt
Bauprüfung; Prüfstelle für Baustatik (ABH 32);
beauftragte/r Prüfingenieur/in.
· Papier nur auf behördliche Anforderung: Statik
3-fach, Ausführungszeichnungen 6-fach; gleiche
Verteilerstellen.
Menge: 1,000 St

### Titel 4 Abbrucharbeiten

**4.10 Medienfreischaltung**
Medienfreischaltung.

Leistungsbestandteile
Sichtung und Sicherung Übergabepunkte
Freischaltung aller Medien, auch außerhalb des Gebäudes
im gesamten Baufeld
Leitungsentleerung und ggf. -verschluss
Alle Beantragungen, Abstimmungen und Koordination mit
Versorgern

Zweck:  Sicherung für Baumaßnahme
Vorleistung:  angeschlossenes Gebäude
Folgeleistung:  Abbruchmaßnahmen
Menge: 1,000 psch

**4.20 Komplettabbruch 4-geschossiges Gebäude und Nebengebäude**
Komplettabbruch eines freistehenden Gebäudes (ohne
Kellerabbruch) und eines Nebengebäudes, mit allen
Anlagen, Schornsteinen und Einbauten einschl.
Vorsortierung und Schuttbeseitigung nach AVV-Schlüssel
und Entsorgungsgebühren. Abrechnung in m3 BRI.

Inklusive aller der Gebäudenutzung entsprechenden Ein-
und Ausbauten. Beton bis C 20/25.alle nicht
mineralischen Baustoffe, die während der Erkennung
nicht separiert werden können (Restliche sichtbare
Baustellenabfälle, Gipskartonplatten und Holz)
aussortieren, separieren, verladen, abfahren und
fachgerecht entsorgen die Abbruchmaterialien müssen
asbestfrei sein. Anstriche Gipsputz und-Spachtel Massen
werden nicht separiert sondern zusammen mit der Abbruch
Mineraleck entsorgt.
Die mineralischen Baustoffe werden vorzerkleinert und
das anfallende Material bis LAGA Z0 wird verladen und
zur Weiterverwendung abgefahren.

Vorleistung:  Entkernung und Entrümpelung

Konstruktion
Bauweise generell:  Massivbau, Mauerwerk
Anzahl Geschosse:  4 Vollgeschosse, 1 ausgebautes DG
  eingeschossiges Nebengebäude
Firsthöhe:  ca. 16,50 m üOK-Straße
Zahl Kellergeschosse  1 (wird nicht abgebrochen)
Gründung:  Pfähle
Baustoff trag. Wände:  Mauerwerk
Bauart Decken:  überwiegend Holzbalkendecken;
Kellerdecke/ Teile EG in Beton
Form/Art Hauptdach:  Pultdach, straßenseitige Mansarde
Eindeckung Dächer:  bitumninöse Dachabdichtung
(PAK-haltig)
Außenwandbekleidung:  Klinker, verputztes Mauerwerk,
  gestrichenes Mauerwerk
Menge: 4730,000 m3

**4.30 Sägearbeiten, Wände**
Sägeschnitte in Mwk.-Wänden. Abrechnung Schnitt nach
geschnittener Bauteilstirnfläche.

Zweck:  behutsame, erschütterungsfreie, lotrechte
Trennung der Innen- und Außenwände
Schnitttiefe:  bis max. 35 cm

Ausführungsort:  Innen- und Außenwände von der
gemeinsamen Trennwand zum Nachbargebäude
Menge: 20,000 m²

**4.40 Flächenbefestigung entfernen**
Flächenbefestigung aus Beton und Asphalt (Asphalt ist
pechfrei) bis zur einer Gesamtstärke von 20 cm
aufnehmen, verladen und zur eigenen Verwendung
abfahren.
Menge: 100,000 m²

**4.50 Büsche und Sträucher roden**
Büsche und Sträucher roden, verladen und zur eigenen
Verwendung abfahren. Abrechnung nach Lieferschein
(Container).
Menge: 15,000 m3

### Titel 5 Schadstoffentsorgung

**5.1 Entsorgungsanalysen**
Erstellung von Entsorgungsanalysen im erforderlichen
Umfang.

Beprobung/Bewertung mineralischer Stoffe (Boden,
Bauschutt, RC-Material) anhand der LAGA-Z-Werte (z. B.
Z0, Z1.1, Z1.2, Z2). Ziel: Einstufung für Verwertung
oder technische Nutzung
Beprobung/ Bewertung zur Deponie-Annahme gemäß DepV
(Deponieverordnung) - DK 0, DK I, DK II, DK III (für
besonders belastete Abfälle ggf. Untertage-Deponie).
Ziel: Nachweis, auf welcher Deponieklasse ein
mineralischer Abfall angenommen werden darf

Die Beprobung erfolgt vor dem Abfahren des Materials.
Menge: 2,000 St

**5.2 Anfallenden Bauschutt / Beton bis LAGA Z 1.1**
Anfallenden Bauschutt / Beton Belastungsklasse Z1.1
statt Z0 als Zulage. Abrechnung nach Wiegenoten. Die
Deponiegebühren werden auf Nachweis erstattet.
Menge: 250,000 t

**5.3 Anfallenden Bauschutt / Beton bis LAGA Z 1.2**
Anfallenden Bauschutt / Beton Belastungsklasse Z1.2
statt Z 1.1 als Zulage. Abrechnung nach Wiegenoten. Die
Deponiegebühren werden auf Nachweis erstattet.
Menge: 760,000 t

**5.4 Anfallenden Bauschutt / Beton bis LAGA Z 2**
Anfallenden Bauschutt / Beton Belastungsklasse Z2 statt
Z 1.2 als Zulage. Abrechnung nach Wiegenoten. Die
Deponiegebühren werden auf Nachweis erstattet.
Menge: 250,000 t

**5.5 Anfallenden Bauschutt / Beton bis LAGA >Z 2**
*** Bedarfsposition ohne GB
Anfallenden Bauschutt / Beton LAGA >Z 2 verladen und
abfahren als Zulage. Abrechnung nach Wiegenoten. Die
Deponiegebühren werden auf Nachweis erstattet.
Menge: 1,000 t

**5.6 Asbestzement-Lüftungskanäle (AZ)**
*** Bezugsbeschreibung
Asbestzement-Lüftungskanäle (AZ) - Sortieren und
Entsorgung über Nebenleistungen gem. VOB/C
hinausgehend.

Leistungsbestandteile
· Selektiver Ausbau, Sortieren, Laden.
· Entsorgung nach landesrechtlichen Bestimmungen;
Entsorgungsnachweis/Wiegeschein als
Vergütungsgrundlage.

Bezug Schadstofferhebung:  z. B. Pos. 1.4.2.
Abfallart:  Asbesthaltige Bau- und Abbruchabfälle
(Asbestzement) - Lüftungskanäle ca. 20/20 cm
Abfallschlüssel:  AVV 17 06 05*
Menge: 90,000 m

**5.7 Asbesthaltige Bau- und Abbruchabfälle - Fensterbänke**
*** wie Position 5.6
Bezug Schadstofferhebung: z. B. Pos. 1.4.1.
Abfallart: Asbesthaltige Bau- und Abbruchabfälle
(Asbestzement) - Fensterbänke ca. 25-35 cm breit
Abfallschlüssel: AVV 17 06 05*
Menge: 24,000 m

**5.8 Asbesthaltige Flexplatten / Fliesenkleber / Spachtelmassen**
Asbesthaltige Flexplatten / Fliesenkleber /
Spachtelmassen - Sortieren und Entsorgung über
Nebenleistungen gem. VOB/C hinausgehend.

Leistungsbestandteile
· Selektiver Ausbau, Sortieren, Laden.
· Entsorgung nach landesrechtlichen Bestimmungen;
Entsorgungsnachweis/ Wiegeschein als
Vergütungsgrundlage.

Bezug Schadstofferhebung: z. B. Pos. 1.2.9, 1.6.11.
Abfallart: Asbesthaltige Bau- und Abbruchabfälle
(Mischfraktionen)
Abfallschlüssel: AVV 17 06 05*
Menge: 710,000 m²

**5.9 Asbesthaltige Meidingerscheiben**
Asbesthaltige Meidingerscheiben - Sortieren und
Entsorgung über Nebenleistungen gem. VOB/C
hinausgehend.

Leistungsbestandteile
· Selektiver Ausbau, Sortieren, Laden.
· Entsorgung nach landesrechtlichen Bestimmungen;
Entsorgungsnachweis/Wiegeschein.

Bezug Schadstofferhebung: z. B. Pos. 3.1.1, Abm.ca.
80/80 cm
Abfallart: Asbesthaltige Bau- und Abbruchabfälle
Abfallschlüssel: AVV 17 06 05*
Menge: 1,000 St

**5.10 KMF-Dämmungen (Leichtbauwand/Decke/Dachschräge)**
KMF-Dämmungen (Leichtbauwand/Decke/Dachschräge
einschließlich KMF Deckenplatten) - Sortieren und
Entsorgung über Nebenleistungen gem. VOB/C
hinausgehend.

Leistungsbestandteile
· Selektiver Ausbau, Sortieren, Laden.
· Entsorgung nach landesrechtlichen Bestimmungen;
Entsorgungsnachweis/Wiegeschein.

Bezug Schadstofferhebung: z. B. Pos. 1.4.4, 2.1.3,
2.1.7
Abfallart: Dämmmaterialien mit gefährlichen Stoffen
(KMF)
Abfallschlüssel: AVV 17 06 03*
Menge: 700,000 m²

**5.11 Rohrleitungsdämmung (KMF)**
Rohrleitungsdämmung (KMF) - Sortieren und Entsorgung
über Nebenleistungen gem. VOB/C hinausgehend.

Leistungsbestandteile
· Selektiver Ausbau, Sortieren, Laden.
· Entsorgung nach landesrechtlichen Bestimmungen;
Entsorgungsnachweis/Wiegeschein.

Bezug Schadstofferhebung: z. B. Pos. 1.2.6
Abfallart: Dämmmaterialien mit gefährlichen Stoffen
(KMF)
Abfallschlüssel: AVV 17 06 03*
Menge: 60,000 m

**5.12 PAK-haltiger Schwarzkleber / Stragula-Beläge**
PAK-haltiger Schwarzkleber / Stragula-Beläge -
Sortieren und Entsorgung über Nebenleistungen gem.
VOB/C hinausgehend.

Leistungsbestandteile
· Selektiver Ausbau/Abtrag, Sortieren, Laden.
· Entsorgung nach landesrechtlichen Bestimmungen;
Entsorgungsnachweis/Wiegeschein.

Bezug Schadstofferhebung: z. B. Pos. 2.2.5, 1.2.4
(Stragula)
Abfallart: Sonstige Bau- und Abbruchabfälle mit
gefährlichen Stoffen (PAK-haltig)
Abfallschlüssel: AVV 17 09 03*
Menge: 155,000 m²

**5.13 Teer-/PAK-haltige Dachpappe**
Teer-/PAK-haltige Dachpappe - Sortieren und Entsorgung
über Nebenleistungen gem. VOB/C hinausgehend.

Leistungsbestandteile
· Selektiver Ausbau/Abtrag, Sortieren, Laden.
· Entsorgung nach landesrechtlichen Bestimmungen;
Entsorgungsnachweis/Wiegeschein.

Bezug Schadstofferhebung: z. B. Pos. MP 42.14
Abfallart: Bitumengemische mit teerhaltigen
Bestandteilen
Abfallschlüssel: AVV 17 03 01*
Menge: 320,000 m²

**5.14 PCB-haltige Beschichtungsstoffe**
PCB-haltige Beschichtungsstoffe - Sortieren und
Entsorgung über Nebenleistungen gem. VOB/C
hinausgehend.

Leistungsbestandteile
· Selektiver Ausbau/Abtrag, Sortieren, Laden.
· Entsorgung nach landesrechtlichen Bestimmungen;
Entsorgungsnachweis/Wiegeschein.

Bezug Schadstofferhebung: z. B. Pos. 1.4.7
Abfallart: Sonstige Bau- und Abbruchabfälle mit
gefährlichen Stoffen (PCB)
Abfallschlüssel: AVV 17 09 03*

Abrechnung nach m2 beschichtete Fläche
Menge: 16,000 m²

**5.15 PCB-haltige Fugenstoffe**
PCB-haltige Fugenstoffe - Sortieren und Entsorgung über
Nebenleistungen gem. VOB/C hinausgehend.

Leistungsbestandteile
· Selektiver Ausbau/Abtrag, Sortieren, Laden.
· Entsorgung nach landesrechtlichen Bestimmungen;
Entsorgungsnachweis/Wiegeschein.

Bezug Schadstofferhebung: z. B. Pos. 1.4.8 Scheibenkitt
Abfallart: Sonstige Bau- und Abbruchabfälle mit
gefährlichen Stoffen (PCB)
Abfallschlüssel: AVV 17 09 03*

Abrechnung nachFensterfläche 2-seitig gemessen
Menge: 190,000 m²

**5.16 PCB-haltige Vorschaltgeräte/Kondensatoren**
PCB-haltige Vorschaltgeräte/Kondensatoren - Sortieren
und Entsorgung über Nebenleistungen gem. VOB/C
hinausgehend.

Leistungsbestandteile
· Ausbau, Sammlung, Laden.
· Entsorgung nach landesrechtlichen Bestimmungen;
Entsorgungsnachweis/Wiegeschein.

Bezug Schadstofferhebung: z. B. Pos. 2.2.2
Abfallart: Transformatoren/Kondensatoren, die PCB
enthalten
Abfallschlüssel: AVV 16 02 09*
Menge: 5,000 St

**5.17 Quecksilberhaltige Leuchtstofflampen**
Quecksilberhaltige Leuchtstofflampen - Sortieren und
Entsorgung über Nebenleistungen gem. VOB/C
hinausgehend.

Leistungsbestandteile
· Ausbau, Sammlung, Laden.
· Entsorgung nach landesrechtlichen Bestimmungen;
Entsorgungsnachweis/Wiegeschein.

Bezug Schadstofferhebung: z. B. Pos. 3.2.1
Abfallart: Leuchtstoffröhren und andere
quecksilberhaltige Abfälle
Abfallschlüssel: AVV 20 01 21*
Menge: 7,000 St

**5.18 HBCD-haltige Dämmstoffe (EPS/XPS)**
HBCD-haltige Dämmstoffe (EPS/XPS) - Sortieren und
Entsorgung über Nebenleistungen gem. VOB/C
hinausgehend.

Leistungsbestandteile
· Selektiver Ausbau, Sortieren, Laden.
· Entsorgung nach landesrechtlichen Bestimmungen;
Entsorgungsnachweis/Wiegeschein.

Bezug Schadstofferhebung: z. B. Pos. 1.6.4/ 1.6.5
Dämmstoff / Deckenplatten
Abfallart: Dämmmaterialien (POP-haltig, HBCD)
Abfallschlüssel: AVV 17 06 04
Menge: 8,000 m²

**5.19 Holz A IV (holzschutzmittelbelastet)**
Holz A IV (holzschutzmittelbelastet) - Sortieren und
Entsorgung über Nebenleistungen gem. VOB/C
hinausgehend.

Leistungsbestandteile
· Ausbau, Sortieren, Laden.
· Entsorgung nach landesrechtlichen Bestimmungen;
Entsorgungsnachweis/Wiegeschein.

Bezug Schadstofferhebung: z. B. Pos. 1.2.13
Abfallart: Holz, das gefährliche Stoffe enthält (A IV)
Abfallschlüssel: AVV 17 02 04*
Menge: 200,000 m3

**5.20 Nachtspeicher-/Elektrospeicherheizgeräte**
Nachtspeicher-/Elektrospeicherheizgeräte - Sortieren
und Entsorgung über Nebenleistungen gem. VOB/C
hinausgehend.

Leistungsbestandteile
· Ausbau (ggf. asbesthaltige Komponenten), Laden.
· Entsorgung nach landesrechtlichen Bestimmungen;
Entsorgungsnachweis/Wiegeschein.

Bezug Schadstofferhebung: z. B. Pos. 1.10.4
Abfallart: Ausgediente Geräte mit gefährlichen
Bestandteilen
Abfallschlüssel: AVV 16 02 13*
Menge: 9,000 St

**5.21 Stahlblechtür / FH-Tür mit asbesthaltigen Bestandteilen**
Stahlblechtür / FH-Tür mit asbesthaltigen Bestandteilen
- Sortieren und Entsorgung über Nebenleistungen gem.
VOB/C hinausgehend.

Leistungsbestandteile
· Selektiver Ausbau, Trennung der Fraktionen
(Metall/KMF/Asbest), Sortieren, Laden.
· Entsorgung nach landesrechtlichen Bestimmungen;
Entsorgungsnachweis/Wiegeschein.
Bezug Schadstofferhebung: z. B. Pos. 2.3.2 (Asbest),
2.3.1 (KMF).
Abfallart: Asbesthaltige Bau- und Abbruchabfälle
(Asbestanteile) - AVV 17 06 05*; KMF-Anteile - AVV 17
06 03*; Metall - AVV 17 04 05
Menge: 2,000 St

**5.22 Tresor (Stahl) mit asbesthaltiger Dämmung**
Tresor (Stahl) mit asbesthaltiger Dämmung - Sortieren
und Entsorgung über Nebenleistungen gem. VOB/C
hinausgehend.

Leistungsbestandteile
· Öffnen/Demontage, Separieren asbesthaltiger
Dämmstoffe, Sortieren, Laden.
· Entsorgung/Verwertung nach landesrechtlichen
Bestimmungen; Entsorgungsnachweis/Wiegeschein.

Bezug Schadstofferhebung: z. B. Pos. 2.3.4.
Abfallart: Asbesthaltige Bau- und Abbruchabfälle
(Asbestanteile) - AVV 17 06 05*; Metallgehäuse - AVV 17
04 05
Menge: 1,000 St

**5.23 Feuchtesperrpappe P 44.15 (PAK-/teerhaltig, unter Boden)**
Feuchtesperrpappe P 44.15 (PAK-/teerhaltig, unter
Boden) - Sortieren und Entsorgung über Nebenleistungen
gem. VOB/C hinausgehend.

Leistungsbestandteile
· Abtrag, Sortieren, Laden.
· Entsorgung nach landesrechtlichen Bestimmungen;
Entsorgungsnachweis/Wiegeschein.

Bezug Schadstofferhebung: Pos. 2.2.4 (Teil Pappe)
Abfallart: Sonstige Bau- und Abbruchabfälle mit
gefährlichen Stoffen (PAK/teerhaltig)
Abfallschlüssel: AVV 17 09 03* (ggf. 17 03 01* bei
teerhaltig, nach Annahmekriterien)
Menge: 80,000 m²

**5.24 KMF-Dämmauflagen (Bodenbereich)**
KMF-Dämmauflagen (Bodenbereich und "lose verpackt") -
Sortieren und Entsorgung über Nebenleistungen gem.
VOB/C
hinausgehend.

Leistungsbestandteile
· Selektiver Ausbau/Abtrag, Sortieren, Laden.
· Entsorgung nach landesrechtlichen Bestimmungen;
Entsorgungsnachweis/Wiegeschein.

Bezug Schadstofferhebung: Pos. 2.2.4 (Teil KMF)
Abfallart: Dämmmaterialien mit gefährlichen Stoffen
(KMF)
Abfallschlüssel: AVV 17 06 03*
Menge: 80,000 m²

**5.25 NH-Sicherungen (asbesthaltig)**
NH-Sicherungen (asbesthaltig) - Sortieren und
Entsorgung über Nebenleistungen gem. VOB/C
hinausgehend.
Leistungsbestandteile
· Ausbau, Sammlung, Laden.
· Entsorgung nach landesrechtlichen Bestimmungen;
Entsorgungsnachweis/Wiegeschein als
Vergütungsgrundlage.
Bezug Schadstofferhebung: z. B. Pos. 1.2.1.
Abfallart: Ausgediente Geräte, die Asbest enthalten
Abfallschlüssel: AVV 16 02 12* (bei separatem Ausbau
gefährlicher Komponenten ggf. AVV 16 02
15*; Metallfraktionen AVV 17 04 05
Menge: 30,000 St

### Titel 6 Unvorhersehbares

*Hinweis*
Stundenlöhne enthalten die Zulagen für Feiertags-,
Samstags- und Sonntagsarbeit sowie für Überstunden.
Mit den Stundenlöhnen sind im Weiteren Fahrkosten,
Aufwendungen für Verpflegung, Übernachtung sowie
Kleinmaterialien, Einsatz von Kleinmaschinen und
Verbrauchsmaterialien usw. abgegolten.
Ein Anspruch auf Ableistung der nachstehend genannten
Stunden besteht generell nicht.
Ein Vergütungsanspruch für Zeitaufwendungen entsteht
nur, wenn die voraussichtlich benötigten Aufwendungen
vor Arbeitsausführung von der Bauleitung
bestätigt/beauftragt wurden.
Für einfache Tätigkeiten, wie Transport, Reinigung,
Stemm- und Abbrucharbeiten etc., gelangen grundsätzlich
nur die Stundensätze für Bauhelfer zur Abrechnung.
Die vom AN angegebenen Stundensätze werden als
Grundlage wechselseitiger Zeitaufwandsverrechnung
zwischen AN und AG herangezogen.

**6.1 Stundensatz Vorarbeiter, Abbrucharbeiten**
Stundensatz für Leistungen, welche nicht in den
Positionen erfasst sind und nur auf ausdrückliche
Anweisung der Bauleitung gegen Nachweis zur Ausführung
kommen.
Vorarbeiter
Menge: 10,000 h

**6.2 Stundensatz: Fachwerker**
Stundensatz für Leistungen, welche nicht in den
Positionen erfasst sind und nur auf ausdrückliche
Anweisung der Bauleitung gegen Nachweis zur Ausführung
kommen.

Fachwerker
Menge: 25,000 h

**6.3 Stundensatz: Bauhelfer**
Stundensatz für Leistungen, welche nicht in den
Positionen erfasst sind und nur auf ausdrückliche
Anweisung der Bauleitung gegen Nachweis zur Ausführung
kommen.

Bauhelfer
Menge: 50,000 h

USt %: 19,00
